# Erweiterungsbau Nahetal-Schule 2025
Leistungsbeschreibung (GAEB DA XML 3.3, DA81)
Projekt: 620-1...
Währung: EUR
Vergabeart: Öffentliche Ausschreibung
Ausführungsbeginn: 26.10.2026
Ausführungsende: 11.12.2026
Erstellt mit: GXML Toolbox V3.3 R20220330, ORCA AVA 27 27.00.00, 12.08.2026

## Allgemeine Beschreibung:
Allgemeine Beschreibung:

Bauherr:
Kreisverwaltung Birkenfeld
vertreten durch Landrat Miroslaw Kowalski
Schneewiesenstraße 25
55765 Birkenfeld

Lage der Baustelle:
Auf der Bein 7
55743 Idar-Oberstein

Lage der Baustelle

Die Nahetal-Schule ist Teil des Schulzentrums "Auf der Bein" in Ortsrandlage. Dort befinden sich außerdem ein Gymnasium, eine Grundschule sowie zwei Sporthallen.
Die Parzellen 4/25 in Flur 5 der Gemarkung Weierbach mit dem aufstehenden Schulgebäude, befindet sich im Eigentum des Nationalparklandkreises Birkenfeld.
Die Erschließung erfolgt über die Gemeindestraße Auf der Bein.
Die Zufahrt zur Baustelle erfolgt über das Schulgelände.
Vor Abgabe des Angebotes wird Empfohlen die Örtlichkeiten und das bestehende Umfeld  durch den AN zu besichtigen.

Schulbertieb

Die angrenzenden bzw. darunterliegenden Schulgebäude sind während den Bauarbeiten in Betrieb.
In den Schulpausen ist in Kreuzungsbereichen Schüler/ Baustelle kein Baustellenfahrzeugverkehr zulässig.
Die Anlieferung und Taktung im Zuge der Arbeiten ist hierauf abzustimmen.

Baubeschreibung Neubau Konstruktion und Gestaltung
Der Nationalparklandkreis Birkenfeld plant eine Baumaßnahme an der Nahetal-Schule, Schule mit dem Förderschwerpunkt Lernen in Idar-Oberstein. Im Objekt ist darüber hinaus eine Schule mit dem Förderschwerpunkt Sprache untergebracht. Das bestehende Gebäude wurde im Jahr 1983 errichtet und ist mittlerweile an seine Kapazitätsgrenzen gestoßen. Bereits im Jahr 2021 wurde als Akutmaßnahme eine provisorische Containeranlage mit insgesamt drei Unterrichtsräumen errichtet. Die Prognose geht zu immer steigenden Schülerzahlen, es muss dringend Abhilfe, durch die Herstellung von neuen Räumlichkeiten, geschaffen werden.

Das neue Gebäude wurde eingeschossig, nicht unterkellert, mit Flachdach geplant. Alle Räumlichkeiten sind ebenerdig über entsprechend breite Türöffnungen erreichbar. Eine eigene Sanitäreinheit im Gebäude mit einer behindertengerechten Toilette tragen weiterhin den Anforderungen an die Barrierefreiheit Genüge.
Die vorgesehene Raumaufteilung sowie Stellung auf dem Grundstück ist den beigefügten Grundrissplänen im M 1:200 zu entnehmen.
Geplant ist eine Holzrahmenbauweise mit leichten Trennwänden und dadurch einem Maximum an Flexibilität, einhergehend mit der entsprechenden Nachhaltigkeit.
Die Erfüllung der, im jeweils gültigen Gebäudeenergiegesetz (GEG), geforderten Standards, d. h. der geforderte Einsatz von regenerativer Energie in Verbindung mit Bauteildämmung, Anlagentechnik und sommerlichem Wärmeschutz finden in der Planung Berücksichtigung.
Der Entwurf sieht bei einem umbauten Raum von 4.245,85 cbm eine BGF von 832,52 qm vor.

Verkehrsverhältnisse auf der Baustelle

Die Baustelle ist über die vorgenannte überörtliche Gemeindestraße "Auf der Bein" zu erreichen. In unmittelbarer Umgebung sind Lager- und Stellflächen begrenzt vorhanden und in Abstimmung mit der Bauleitung nutzbar. Benutzte Flächen müssen wieder sauber in den Ursprungszustand hergestellt werden.

Lage, Art, Anschlusswert und Bedingungen für das Überlassen von Anschlüssen

Anschlüsse für Wasser, Energie und Abwasser sind auf der Grundstück vorhanden. Die Anschlüsse müssen gesondert gesichert werden und sind vor Beschädigung zu schützen.
Baustrom: Anschlussmöglichkeit steht in direkter Umgebung zur Verfügung. Der  Baustromverteiler wird bauseits gestellt.

Arbeitnehmer

Aus Sicherheitsgründen verpflichtet sich der AN die Kommunikation der auf der Baustelle gewerblich Tätigen mit dem AG jederzeit in deutscher Sprache sicherzustellen.

Bauleitung

Die Bauoberleitung entsprechend HOAI und die örtliche Bauüberwachung werden vom AG beauftragt.
Der AN hat bei Angebotsabgabe einen verantwortlichen örtlichen Bauleiter mit persönlichen fachlichen Referenzen zu benennen. Der Bauleiter und die Aufsichtsführenden der Arbeiten müssen Erfahrungen von vergleichbaren Projekten haben.
Die örtliche Bauleitung des AN ist der Bauleitung des AG unterstellt. Darüber hinaus besitzen der Fachgutachter und der Sicherheits- und Gesundheitskoordinator gegenüber der örtlichen Bauleitung des AN Weisungsbefugnis. Bei Kompetenzüberschneidungen ist im Streitfall den Sicherheits- und Gesundheitsschutz- Interessen Vorrang einzuräumen.

 LV Grundlagen

Als Anlage zur Ausschreibung sind dem Blankett Lageplan, Ausführungspläne und Bilder beigefügt. Weitere Unterlagen können während der Geschäftszeiten eingesehen werden.

 Arbeitsschutz; Sicherheit und Gesundheitsschutz :

Die Vorgaben zur Arbeitssicherheit bzw. zum Gesundheitsschutz sind - ohne zusätzliche Vergütung - anzuwenden bzw. einzuhalten.

Baustellenverordnung

Die Baustelle unterliegt der Baustellenverordnung von 1998 (letzte Änderung vom 01.04.2023). Durch den Bauherrn wurde ein Koordinator nach Baustellenverordnung bestellt.

Die Einhaltung u.a. nachfolgender Vorschriften ist vertragliche Pflicht des AN:
·] Arbeits- und Unfallverhütungsvorschriften der BauBG und DGUV
·] Betriebssicherheitsverordnung
·] Arbeitsschutzgesetz
·] Arbeitsstättenverordnung
·] Arbeitsstättenrichtlinie
·] Gefahrstoffverordnung
·] PSA-Benutzungsverordnung
Der entsprechende SIGE-Plan ist zu den üblichen Geschäftszeiten beim beauftragten Sicherheits- und Gesundheitsschutz-Koordinator einzusehen.
Der Unternehmer hat zur Durchführung und Umsetzung der Baustellenverordnung vor Aufnahme seiner Arbeiten einen Termin zur Einweisung in den SiGe-Plan mit dembeauftragten Sicherheits- und Gesundheitsschutz-Koordinator zu vereinbaren. Die Arbeiten dürfen erst nach erfolgter Einweisung ausgeführt werden.

Baustellenordnung

Die Baustellenordnung soll einen störungsfreien Bauablauf ermöglichen und wesentlich zur Sicherheit und dem Gesundheitsschutz der Beschäftigten und sonstigen Personen beitragen. Sie enthält Regelungen zur Organisation, Koordination und Überwachung des sicheren Baustellenbetriebes und umfasst Maßnahmen zur Arbeits- sicherheit, die insbesondere die Zusammenarbeit aller am Bau Beteiligten betreffen.
Alle am Bau beteiligten Personen sind dazu verpflichtet, dafür Sorge zu tragen, dass von der Baumaßnahme keine Sicherheits- und Gesundheitsgefahren ausgehen. Jeder Auftragnehmer ist grundsätzlich für die Gewährleistung der Arbeitssicherheit seiner Beschäftigten auf der Baustelle verantwortlich.
Diese Baustellenordnung ist mit allen am Bau Beteiligten vereinbart. Ihre Einhaltung und die Unterweisung der Beschäftigten ist Bestandteil der Vertragserfüllung Die Baustellenordnung kann vom Bauherrn bzw. dessen Vertreter (z. B. örtl. BÜ, Baustellenkoordinator) jederzeit ergänzt und an die Baustellensituation angepasst werden.

Zusammenarbeit mehrerer Arbeitgeber

Führt der Auftragnehmer Bauleistungen aus, die zeitlich und örtlich mit Aufträgen anderer Unternehmer zusammenfallen, so ist er gemäß § 8 Arbeitsschutzgesetz bzw. den Allgemeinen Unfallverhütungsvorschriften (DGUV-V1 / BGV A1) zur Abstimmung und Vermeidung gegenseitiger Gefährdungen mit den anderen Unternehmern verpflichtet. Eine verantwortliche Person für die Koordinationspflicht nach § 8 ArbSchG und § 6 DGUV-V1 / BGV A1 ist dem Bauherrn, der örtl. BÜ und dem SIGE-Koordinator zu benennen.

Grundlagen der Ausbildung

Die ingenieurtechnischen Ausarbeitungen mit Werkstattzeichnungen, Abbund-und Verlegeplänen, sowie produktbezogene, herstellerspezifische statischen Nachweisen und Detailplanungen unter Berücksichtigung der bauphysikalischen und brandschutztechnischen Anforderungen sind von der beauftragten Zimmerei zu erbringen. Grundlage der Planung und ausführung ist grundsätzlich das bewährte Holzrahmenbaubuch vom Bund Deutscher Zimmermeister

Werkstatt- und Montagezeichnungen für alle nachfolgend beschriebenen Leistungen/Zimmerarbeiten. Dem AN werden die Ansichten und Grundrisse des AG übergeben. Auf dieser Grundlage und nach örtlichem Aufmaß hat der AN alle Detailpläne für die Ausführung der nachfolgend beschriebenen Holzbauarbeiten sowie der verschiedenen Anschlußsituationen der nachfolgenden Einzelpositionen zu erstellen.
Montageplanung für alle nachfolgend beschriebenen Leistungen, Verlegepläne und prüffähige statische Nachweise.
Incl. Nachweise von Verbindungsmitteln, Ausschnitten und Auswechselungen etc. Maßstab 1:50 bis 1:5. Die Verlegepläne müssen detailierte Montageanweisungen enthalten. Die Werkstatt- und Montagezeichnungen sind dem AG vor Ausführung zur Freigabe vorzulegen, Maßstab 1:5 bis 1:50.

## Zimmer- und Holzbauarbeiten
Zimmer- und Holzbauarbeiten

Technische Vorbemerkungen

Mitgeltende Normen und Regeln

Allgemeines

Es gelten jeweils die Normen und Regeln in der zum Vertragsschluss gültigen Fassung einschließlich der Änderungen, Berichtigungen und Beiblätter.

Soweit in der Leistungsbeschreibung auf Technische Spezifikationen, z. B. nationale Normen, mit denen Europäische Normen umgesetzt werden, europäisch technische Bewertungen, gemeinsame technische Spezifikationen, Internationale Normen, Bezug genommen wird, werden auch ohne den ausdrücklichen Zusatz: "oder gleichwertig", immer gleichwertige Technische Spezifikationen in Bezug genommen.

DIN 18100
Türen; Wandöffnungen für Türen; Maße entsprechend DIN 4172

DIN 18542
Imprägnierte Fugendichtungsbänder aus Schaumkunststoff zur Abdichtung von Außenwandfugen - Anforderungen und Prüfung

DIN 68364
Kennwerte von Holzarten - Rohdichte, Elastizitätsmodul und Festigkeiten

DIN EN 316
Holzfaserplatten - Definition, Klassifizierung und Kurzzeichen

DIN EN 335
Dauerhaftigkeit von Holz und Holzprodukten - Gebrauchsklassen: Definitionen, Anwendung bei Vollholz und Holzprodukten

DIN EN 350
Dauerhaftigkeit von Holz und Holzprodukten - Prüfung und Klassifizierung der Dauerhaftigkeit von Holz und Holzprodukten gegen biologischen Angriff

DIN EN 351-1
Dauerhaftigkeit von Holz und Holzprodukten - Mit Holzschutzmitteln behandeltes Vollholz - Teil 1: Klassifizierung der Schutzmitteleindringung und -aufnahme

DIN EN 384
Bauholz für tragende Zwecke - Bestimmung charakteristischer Werte für mechanische Eigenschaften und Rohdichte

DIN EN 460
Dauerhaftigkeit von Holz und Holzprodukten - Natürliche Dauerhaftigkeit von Vollholz - Leitfaden für die Anforderungen an die Dauerhaftigkeit von Holz für die Anwendung in den Gebrauchsklassen

DIN EN 823
Wärmedämmstoffe für das Bauwesen - Bestimmung der Dicke

DIN EN 824
Wärmedämmstoffe für das Bauwesen - Bestimmung der Rechtwinkligkeit

DIN EN 826
Wärmedämmstoffe für das Bauwesen - Bestimmung des Verhaltens bei Druckbeanspruchung

DIN EN 844
Rund- und Schnittholz - Terminologie

DIN EN 912
Holzverbindungsmittel - Spezifikationen für Dübel besonderer Bauart für Holz

DIN EN 1313-1
Rund- und Schnittholz - Zulässige Abweichungen und Vorzugsmaße - Teil 1: Nadelschnittholz

DIN EN 1313-2
Rund- und Schnittholz - Zulässige Abweichungen und Vorzugsmaße - Teil 2: Laubschnittholz

DIN EN 1315
Dimensions-Sortierung von Rundholz

DIN EN 1316
Normenreihe: Laub-Rundholz; Qualitäts-Sortierung

DIN EN 1380
Holzbauwerke - Prüfverfahren - Tragende Verbindungen mit Nägeln, Schrauben, Stabdübeln und Bolzen

DIN EN 1602
Wärmedämmstoffe für das Bauwesen - Bestimmung der Rohdichte

DIN EN 1607
Wärmedämmstoffe für das Bauwesen - Bestimmung der Zugfestigkeit senkrecht zur Plattenebene

DIN EN 12089
Wärmedämmstoffe für das Bauwesen - Bestimmung des Verhaltens bei Biegebeanspruchung

DIN EN 13810-1
Holzwerkstoffe - Schwimmend verlegte Fußböden - Teil 1: Leistungsspezifikationen und Anforderungen

DIN EN 14250
Holzbauwerke - Produktanforderungen an vorgefertigte tragende Bauteile mit Nagelplattenverbindungen

DIN EN 14322
Holzwerkstoffe - Melaminbeschichtete Platten zur Verwendung im Innenbereich - Definition, Anforderungen und Klassifizierung

DIN EN 14519
Innen- und Außenbekleidungen aus massivem Nadelholz - Profilholz mit Nut und Feder

DIN EN ISO 29465
Wärmedämmstoffe für das Bauwesen - Bestimmung der Länge und Breite

VDI 3755
Schalldämmung und Schallabsorption abgehängter Unterdecken

BG Bau Broschüre
SARS-CoV-2 Arbeitsschutzstandard für das Baugewerbe
Herausgeber: Berufsgenossenschaft der Bauwirtschaft (BG Bau)

BG Bau Fachinfo Gefahrstoffe Prävention
Umgang mit Mineralwolle-Dämmstoffen (Glaswolle, Steinwolle) Handlungsanleitung
Herausgeber: Fachverband Mineralwolleindustrie e.V. und andere

IVD-Merkblatt Nr. 9
Spritzbare Dichtstoffe in der Anschlussfuge für Fenster und Außentüren. Grundlagen für die Ausführung
Herausgeber: Industrieverband Dichtstoffe e.V. (IVD)

IVD-Merkblatt Nr. 19-2
Abdichtungen von Fugen und Anschlüssen im Dachbereich. Einsatzmöglichkeiten von spritzbaren Dichtstoffen, Montageklebstoffen, Butyldichtungsbändern und -profilen. Teil 2: Luftdichte Ebene
Herausgeber: Industrieverband Dichtstoffe e.V. (IVD)

IVD-Merkblatt Nr. 20
Fugenabdichtung an Holzbauteilen und Holzwerkstoffen. Einsatzmöglichkeiten von spritzbaren Dichtstoffen
Herausgeber: Industrieverband Dichtstoffe e.V. (IVD)

IVD-Merkblatt Nr. 24
Fugenabdichtung mit spritzbaren Dichtstoffen und vorkomprimierten Dichtungsbändern sowie Montageklebstoffen im Wintergartenbau
Herausgeber: Industrieverband Dichtstoffe e.V. (IVD)

IVD-Merkblatt Nr. 27
Abdichten von Anschluss- und Bewegungsfugen an der Fassade mit spritzbaren Dichtstoffen
Herausgeber: Industrieverband Dichtstoffe e.V. (IVD)

IVD-Merkblatt Nr. 28
Sanierung von defekten Fugenabdichtungen an der Fassade
Herausgeber: Industrieverband Dichtstoffe e.V. (IVD)

Merkblatt 5
Bäder, Feucht- und Nassräume im Holz- und Trockenbau - Innenraumabdichtung nach DIN 18534
Herausgeber: Bundesverband der Gipsindustrie e.V., Industriegruppe Gipsplatten

Porenbetonbericht 28
Bekleidungen auf Porenbetonmauerwerk
Herausgeber: Bundesverband Porenbeton

RAL-GZ 402
Blockhausbau - Gütesicherung
Herausgeber: RAL Deutsches Institut für Gütesicherung und Kennzeichnung e.V.

RAL-GZ 411
Imprägnierte Holzbauelemente - Gütesicherung
Herausgeber: RAL Deutsches Institut für Gütesicherung und Kennzeichnung e.V.

RAL-GZ 422
Holzhausbau - Gütesicherung
Herausgeber: RAL Deutsches Institut für Gütesicherung und Kennzeichnung e.V.

RAL-GZ 428
Recyclingholz - Gütesicherung
Herausgeber: RAL Deutsches Institut für Gütesicherung und Kennzeichnung e.V.

VdS 2021
Baustellen - Unverbindlicher Leitfaden für ein umfassendes Schutzkonzept
Herausgeber: Gesamtverband der Deutschen Versicherungswirtschaft e.V. (GDV)

WTA-Merkblatt 1-2-21/D
Der Echte Hausschwamm - Erkennung, Lebensbedingungen, vorbeugende Maßnahmen, bekämpfende chemische Maßnahmen, Leistungsverzeichnis
Herausgeber: Wissenschaftlich-Technische Arbeitsgemeinschaft für Bauwerkserhaltung und Denkmalpflege e.V. (WTA)

WTA-Merkblatt 7-2-19/D
Historische Holzkonstruktionen - Zustandsermittlung und Beurteilung der Tragfähigkeit geschädigter und verformter Holzkonstruktionen
Herausgeber: Wissenschaftlich-Technische Arbeitsgemeinschaft für Bauwerkserhaltung und Denkmalpflege e.V. (WTA)

WTA-Merkblatt 8-3-22/D
Fachwerkinstandsetzung nach WTA III: Ausfachungen von Sichtfachwerk
Herausgeber: Wissenschaftlich-Technische Arbeitsgemeinschaft für Bauwerkserhaltung und Denkmalpflege e.V. (WTA)

WTA-Merkblatt 8-5-18/D
Fachwerkinstandsetzung nach WTA V: Innendämmungen
Herausgeber: Wissenschaftlich-Technische Arbeitsgemeinschaft für Bauwerkserhaltung und Denkmalpflege e.V. (WTA)

WTA-Merkblatt 8-7-20/D
Fachwerkinstandsetzung nach WTA VII: Beschichtungen von Sichtfachwerkfassaden -  Holz
Herausgeber: Wissenschaftlich-Technische Arbeitsgemeinschaft für Bauwerkserhaltung und Denkmalpflege e.V. (WTA)

Angaben zur Baustelle

Lage und Transportwege

Die Arbeiten sind in folgenden Geschossen auszuführen: EG

Gerüste

Gerüste werden gemäß gesondertem Gliederungspunkt 08 erstellt und abgerechnet.

Fassadengerüst DIN EN 12810-1 als Rahmengerüst, Lastklasse 3 (2 kN/m2), Breitenklasse W 06, Höhenklasse H 1, alle Gerüstlagen genutzt, verankern nach Wahl des Auftragnehmers am Bauwerk, Aufstellung: auf befestigtem Gelände, Standfläche waagerecht, über Lastverteiler belastbar,
Höhe der obersten Gerüstlage ca. 4,50 m
Gerüste sind als Arbeits- und Schutzgerüste auszuführen und für die angebotenen Leistungen auszubilden.

Angaben zu Stoffen und Bauteilen

Bei brandschutztechnischen Anforderungen sind die amtlichen Nachweise (Prüfzeugnis oder Prüfbescheid oder allgemeine bauaufsichtliche Zulassung) der Bauleitung zu übergeben.

Bei nicht genormten Stoffen und Bauteilen sind, soweit erforderlich, die bauaufsichtlichen Zulassungen der Bauleitung zu übergeben

Klebstoffe müssen so beschaffen sein, dass durch sie eine feste und dauerhafte Verbindung erreicht wird. Sie dürfen die zu klebenden Materialien nicht negativ beeinflussen und nach der Verarbeitung keine Belästigung durch Geruch hervorrufen.

Angaben zur Ausführung

Allgemeines

Vor der Durchführung von Stemm-, Bohr- und Einsetzarbeiten an Estrichen sowie geputzten Wänden und Decken sind Leitungen mit einem Suchgerät zu orten.

Späne vom Bohren und Fräsen sowie Reste von Schleifstaub sind sofort von den bearbeiteten Teilen zu entfernen.

Der Auftragnehmer hat sich beim Befestigen von Bauteilen an Vorsatzschalen zu vergewissern, dass durch die Befestigungsmittel keine Beschädigungen nicht sichtbarer Leitungen und Rohre entstehen.

Alle Maße sind vor der Ausführung am Bau zu überprüfen, sofern keine Detailzeichnungen mit verbindlichen Maßangaben vorliegen.

Bei Schleifarbeiten im Trockenverfahren sind Absauggeräte zu verwenden.

Befestigungselemente, die im Ausnahmefall Flächendichtungen durchdringen, sind mit auf das Dichtungsmaterial abgestimmten Abdichtungsstoffen (i.d.R. ohne Lösungsmittel) abzudichten. Im Zweifel ist Rücksprache mit der Bauleitung erforderlich.

Beim Einbau von Holzspanplatten auf alte Dielenböden ist auf einen ausreichenden Randabstand zwischen Fußboden und Wand zu achten. Er soll 2 mm je m Raumtiefe betragen, mindestens jedoch 10 mm. Die Lüftung der vorhandenen Holzbalkendecke muss in jedem Gefach garantiert sein

Beschädigungen an Dampfsperr- oder Dampfbremsschichten oder an luftdichten Schichten sind, wenn diese Schichten zum Leistungsumfang des Auftragnehmers zählen, vor dem Abdecken mit nachfolgenden Bauteilen dauerhaft und materialgerecht zu schließen. Wenn diese Schichten zum Leistungsumfang eines anderen Auftragnehmers zählen, ist mit der Bauleitung zu klären, wer die Schäden beseitigen soll. In beiden Fällen ist vor dem Abdecken mit nachfolgenden Bauteilen der Bauleitung die Überprüfung der Schadensbehebung zu ermöglichen.

Als Gefahrstoffe nach der Gefahrstoffverordnung einzuordnende Anstrichstoffe und Lösungsmittel dürfen grundsätzlich nur in Originalgebinden auf der Baustelle verarbeitet werden. Ist eine Umfüllung nicht zu vermeiden, müssen die Behälter wie das Originalgebinde gekennzeichnet sein. Über den Verbleib von Reststoffen kann die Bauleitung einen Nachweis verlangen.

Die abgebundenen Dachteile sowie der fertige Dachstuhl sind vom Statiker abzunehmen. Hierüber ist ein Abnahme-Protokoll zu erstellen und in dreifacher Ausfertigung dem Auftraggeber auszuhändigen.

Wenn bei Umbauarbeiten nicht den Plänen oder der Ausschreibung entsprechende Bedingungen oder Umstände auftreten oder Holzschädigungen vorgefunden werden, ist umgehend die Bauleitung zu verständigen.

Holzteile, die auf Bauteilen aus Beton oder Mauerwerk aufliegen, sind mit einer Lage unbesandeter Bitumenpappe oder gleichwertigem Material von diesem zu trennen.

Kanten von sichtbar bleibenden gehobelten Hölzern im Außenbereich sind leicht zu brechen.

Klammerverbindungen - auch mit Holzwerkstoffplatten - dürfen nur mit speziellen Geräten hergestellt werden; das Einschlagen mit dem Hammer ist unzulässig.

Dämmungen

Beim Umgang mit Mineralfaserdämmstoffen sind die Regeln der BG Bau Fachinfo Gefahrstoffe Prävention Mineralwolle-Dämmstoffe zu beachten.
Mitgeltende Normen und Regeln:

BG Bau Fachinfo Gefahrstoffe Prävention
Umgang mit Mineralwolle-Dämmstoffen (Glaswolle, Steinwolle) Handlungsanleitung
Herausgeber: Fachverband Mineralwolleindustrie e.V. und andere

Bei der Ausführung von Bauteilen und Anschlüssen, die der Herstellung der Luftdichtheit des Gebäudes dienen, ist davon auszugehen, dass vor oder bei der Abnahme der Leistungen durch den Auftraggeber oder eine von ihm beauftragte Fachkraft eine Prüfung der Luftdichtheit durch einen Blowerdoor-Test durchgeführt wird.

Holzschutz

Bei tragenden und/oder aussteifenden Bauteilen der Gebrauchsklasse 0 nach DIN 68800-3 sowie allen sonstigen Bauteilen, insbesondere in ständig oder zeitweise von Menschen genutzten Räumen, sind keine vorbeugenden chemischen Holzschutzmittel anzuwenden.

Balkenköpfe und andere Bauteile aus Holz, die in Mauerwerk einbinden, sind mit einem chemischen Holzschutz nach DIN 68800-3 zu versehen.

Dem Auftraggeber ist die Bescheinigung nach Abschnitt 7 DIN 68800-3 zu übergeben.

Die Kennzeichnung behandelten Holzes nach Abschnitt 7 DIN 68800-3 ist so anzubringen, dass es auch nach dem Einbau der Hölzer noch sichtbar ist. Bei sichtbar bleibenden Hölzern ist zuvor mit der Bauleitung die Stelle der Anbringung abzustimmen.

Die Verträglichkeit zu vorhandenen Schutzmitteln bzw. verbleibenden Anstrichen ist zu prüfen.

Dem Auftraggeber ist anzugeben, welche Einschränkungen bei zu erwartender malermäßiger Behandlung der Bauteile zu beachten sind.

Angaben zur Abrechnung

Auffangnetze nach § 9 DGUV Vorschrift 38, die nur dem Schutz der Mitarbeiter des Auftragnehmers dienen, zählen zu den Nebenleistungen nach Abschnitt 4.1.4 DIN 18299.

Sonstige Angaben

Der Auftragnehmer hat dafür Sorge zu tragen, dass während der Ausführung seiner Leistungen immer mindestens ein fließend deutsch sprechender Mitarbeiter seiner Firma auf der Baustelle anwesend ist.

Zu den auf der Baustelle vorzuhaltenden Ausführungsunterlagen zählt neben den Ausführungsplänen auch eine Ausfertigung dieser Leistungsbeschreibung.

Folgende Ausführungszeichnungen sind der Leistungsbeschreibung verkleinert beigefügt:
- Ansichten
- Gesamtstatik 2024-109
- Grundriss Erweiterungsbau
- Holzliste
- K.01a Konstruktionsübersichtsplan Holzbau_1
- Lageplan
- Nachtrag Statik
- P.01a Positionsplan Holzkonstruktion + Gründung_2
- Schnitt

## Bieterbestätigung
Hiermit bestätigt der Bieter / Auftragnehmer, dass er über alle erforderlichen Fachkenntnisse und Zulassungen verfügt, um die ausgeschriebenen Maßnahmen entsprechend aller zum Zeitpunkt der Durchführung zu Grunde liegenden Vorschriften, Gesetze, Verordnungen und anerkannten Regeln der Technik, durchführen zu können.

Der Bieter hat vor Angebotsangabe die Lage des Geländes besichtigt und sich über Zufahrten, Deponierungsmöglichkeiten des Aushubmaterials, Lagermöglichkeiten, usw. eigenverantwortlich anhand der örtlichen Gegebenheiten zu informieren

Entsprechende Zulassungen und Nachweise werden dem Angebot als Anlage beigefügt, bzw. können auf Aufforderung, vor Auftragserteilung, vorgelegt werden.

Die Preise in diesem Angebot umfassen grundsätzlich alle, zur vollständigen Montage und fachgerechten Ausführung erforderlichen Arbeiten und Nebenleistungen.

Der Bieter hat den Umfang der Leistung eigenverantwortlich zu ermitteln.

Bedenken gegen die Ausführung, auch einzelner Positionen, werden mit Angebotsabgabe mit separatem Schreiben bekannt gemacht. Spätere, nach Auftragserteilung vorgebrachte Einwendungen und Reklamationen können nicht kostenverändernd anerkannt werden und schränken den Gewährleistungsumfang nicht ein.

Der Bieter bestätigt, dass er den Wortlaut der vom Auftraggeber verfassten Langfassung des Leistungsverzeichnisses als alleinverbindlich anerkennt.

...................................................................................................................

Datum,Ort  Stempel, Unterschrift (Bieter)

## Deckblatt
Zimmer- und Holzbauarbeiten

Bauvorhaben: Erweiterungsbau Nahetal-Schule

Bauort: Auf der Bein 7
 55743 Idar-Oberstein

Bauherr: Nationalparklandkreis Birkenfeld

Planung: Kreisverwaltung Birkenfeld
 Liegenschaftsmanagement
 Schneewiesenstraße 22
 55765 Birkenfeld

Bauleitung: Kreisverwaltung Birkenfeld
 Liegenschaftsmanagement
 Schneewiesenstraße 22
 55765 Birkenfeld

Angebot über: Zimmer- und Holzbauarbeiten

Angebotsabgabe:  siehe Anschreiben

Submission:  siehe Anschreiben

Ausführungsbeginn: 26.10.2026

Ausführungende: 11.12.2026

Ungeprüfte Angebotssumme inkl. MwSt.:  EURO: ............................

Geprüfte Angebotssumme inkl. MwSt. :  EURO: ............................

## 16 Zimmer- und Holzbauarbeiten

### Titel 01 Aussenwände

**01.1 Baustelle einrichten und räumen**
*** Pauschalposition
Ausstattung der Baustelle ( Baustelleneinrichtung ) mit allen erfoderlichen Maschinen, Fahrzeugen, Lager- und Arbeitsplatzvorrichtungen zur vertragsgemäßen
Durchführung der nachfolgend beschriebenen, eigenen Leistungen, im Besonderen :
- Unterkünfte, Lager- und Stellflächen
- Sämtliche für die Montage benötigten Hebe-, Kran-Auto / Mobil kran, Aufzuganlagen; o.vgl.
- Vorhaltung der erforderlichen Geräte und Werkzeuge
- Fahrtkosten inkl. aller Rüst-, Lade- und Entladelöhne und Betriebsstoffe, Versicherungen und dergl.
-Roll- und Hilfsgerüste o.vgl.
Benutzte Geländeflächen und Einrichtungen wie Straßen,
Gehwege, Abstellflächen o.vgl. sind nach Ihrer Räumung wieder in den ursprünglichen Zustand herzustellen.
Unter allen Lagerplätzen, Aufstellflächen von Kränen, Containern, Fahrstraßen o.vgl. innerhalb des Grundstückes ist der vorh. Untergrund vor zu starker Verdichtung nach Wahl des AN zu schützen.
Der Schutz ist nach Beendigung der Baumaßnahme rückstandsfrei zu entfernen.
Vorhaltung der Baustelleneinrichtung über die kalkulierte Einrichtungszeit hinaus, gilt nur für Stillstandzeiten - auf ausdrückliche Anordnung des AG -die nicht vom AN zu vertreten sind.
Dies gilt nicht für Schlechtwetterzeiten und daraus folgende Wiederanlaufphasen.
Die Vergütung der Baustelleneinrichtung erfolgt anteilig je Abschlagszahlung gemäß Baufortschritt.
Hierzu sind auch Kosten für notwendige Schuttcontainer, Entsorgungskosten und Gebühren, alle An- und Abfahrtskosten, Ablösungen, etc. zu erfassen. Reinigungskosten sind miteinzukalkulieren.
Menge: 1,000 psch

**01.2 Holzrahmenwand,Außenwand, 200 mm**
Holzrahmenkonstruktion, einseitig mit OSB Platte und Gipskartonplatte innen beplankt, für Außenwand auf Schwelle ges. Pos. (Lärche) nach Statik verankern.
Ausführung : Holzrahmenkonstruktion
Holzart : Fichte / Kiefer
Sortierklasse : KVH C 24 NK 1, trocken,
Holzfeuchte : < 15 %
Querschnitt : 6/20 Lärche, Douglasie Nivellierschwelle (geso. Pos.)
Querschnitt : 6/20 cm Untergurt
Querschnitt : 12/20 cm Obergurt
Querschnitt : 20/36 cm Riegel
(Tür-Fenstersturz alle in 20/36 kalkulieren))
Querschnitt : 6/20 cm Ständer
Querschnitt : 10/20 cm Endstiele Öffnungen, Fenster, Türen

Höhe : 4,00 m
Beplankung innen: OSB 3 ............................
Material : Platte mit allgemeiner bauaufsichtlicher Zulassung
Plattendicke : 15 mm  OSB
Material : OSB 3 Platte

Anzahl der Lagen : 1-lagig

Dämmschichtdicke :200 mm

Einschl. aller erforderlicher Zuganker, Ankerbolzen, Vollgewindeschrauben, Kleineisenteile, Dübel, usw. gem. Statik

Alle Fugen sind luftdicht zu verkleben

Fabr.: Würth Eurasol od. gleichwertig

Angeb.: Fabr.: .......................................

Liefern, Abbinden und Aufstellen
Menge: 320,800 m²
Zeitansatz: 1,30

**01.3 Anpassung Deckenbalken einseitig innen**
Beplankung von Holzrahmenkonstruktion, einseitig mit Holzwerkstoffplatte innen, zwischen den Deckenbalken von OK Wand bis UK Deckenschalung
Einschl. Rahmenhölzer, Latten, Winkel, Schrauben
Holzart : Fichte / Tanne / Kiefer
Beplankung : innen
Materialart : OSB 3  / Gipskarton Q2
Emissionsklasse : E1
Bindemittel : kunstharzgebunden
Plattendicke : 15 mm 12,5 mm Gipskarton
Einschl. 200 mm Wärmedämmung aus Holzfasern
Größe Gefach: ca. 0,565 * 0,28 m
Menge: 120,000 St
Zeitansatz: 0,15

**01.4 Nivellierschwelle, Vollholz, Douglasie, Lärche**
Nivellierschwelle aus Konstruktionsvollholz auf Feuchtigkeitssperre, durch Hartholzunterfütterung und ausmörteln unter den Ständern nivellieren und mit Verbindungsmitteln zur Lagesicherung und Aufnahme der Horizontallasten montieren.
Holzart :  Douglasie, Lärche
Sortierung :  KVH S 10
Holzfeuchte : 15 +/- 3%
Querschnitte : 6/20 cm
Befestigungsmittel: gem. Statik
Einschl. Abdichtungsbahn aus Polymerbitumen mit Glasvlies- und Aluminiumeinlage als Feuchtigkeitssperre, und vollflächiges ausmörteln mit Stopfmörtel
Breite der Bahn 50 cm

Zuganker, Kammnägel, Ankerbolzen usw. sind in den EP einzukalkulieren.
Menge: 72,000 m
Zeitansatz: 0,40

**01.5 Beplankung Holzrahmenwand, Holzfaserplatte 60 mm**
Beplankung Holzrahmenwand aussenseitig mit Holzfaser-Platten, allseitig Nut und Feder.
Dämmplatte für hinterlüftete Konstruktionen
Holzfaserdämmplatte, verlegen und befestigen.
Hergestellt nach DIN EN 13171. Verarbeitung gemäß Technischem Merkblatt sowie Verarbeitungshinweisen.

Vor dem Verlegen der Holzfaserdämmplatten einen trockenen, sauberen, ebenen und technisch einwandfreien Untergrund schaffen. Holzfaserdämmplatten als Außenbeplankung hinter der Vorsatzschale bei hinterlüfteten Fassaden direkt auf Ständerkonstruktionen, . Stoßversatz im Wandbereich um mindestens 30 cm

Holzfaserdämmplatten mittels rostsicheren Klammern oder Nägel über die Ständer befestigen. Länge und Abstand der Befestigungsmittel sind in Abhängigkeit vom Gewicht der Bedachung, der Schneelastzone und der Dicke der Dämmplatte zu bestimmen.

Produkt:
GUTEX Multitherm
Holzfaserdämmplatte nach DIN EN 13171
Kantenausbildung: Nut + Feder
Dicke [mm]: .60
Format [mm]: 1.760 x 600
Deckmaß [mm]: 1.740 x 580
Rohdichte [kg/m³]: 140
Wärmeleitfähigkeit Bemessungswert [W/mK]: 0,042
Wasserdampf-Diffusionswiderstandszahl: 4
spezif. Wärmekapazität [J/kgK]: 2.100
Druckfestigkeit [kPa]: 70
Zugfestigkeit senkr. Plattenebene [kPa]: 7,5
Strömungswiderstand [kPa·s/m²]: 100
Brandverhalten, Euroklasse nach DIN EN 13501-1: E
Brandverhalten, Baustoffklasse nach DIN 4109: B2
Wärmedämmung nach DIN 4108-10: DADdm, DIzg, WABzg, WH
Bezeichnung nach DIN EN 13171: WF-EN13171-T4-WS2,0-CS (10/Y)70-TR7,5-MU4-AFr100
Abfallschlüssel nach AVV: 030105; 170201
Verbrauch [m²/m²]: 1

Fabr.: GUTEX Multitherm od. gleichwertig

Angeb. Fabrikat : ....................................
Menge: 355,000 m²
Zeitansatz: 0,14

**01.6 Beplankung Attikabalken, Holzfaserplatte 60 mm**
Beplankung Attikabalken aussenseitig mit Holzfaser-Platten, allseitig Nut und Feder.
Dämmplatte für hinterlüftete Konstruktionen
Holzfaserdämmplatte, verlegen und befestigen.
Hergestellt nach DIN EN 13171. Verarbeitung gemäß Technischem Merkblatt sowie Verarbeitungshinweisen.

Vor dem Verlegen der Holzfaserdämmplatteneinen trockenen, sauberen, ebenen und technisch einwandfreien Untergrund schaffen. Holzfaserdämmplatten als Außenbeplankung hinter der Vorsatzschale bei hinterlüfteten Fassaden direkt auf Ständerkonstruktionen, . Stoßversatz im Wandbereich um mindestens 30 cm

Holzfaserdämmplatten mittels rostsicheren Klammern oder Nägel über die Ständer befestigen. Länge und Abstand der Befestigungsmittel sind in Abhängigkeit vom Gewicht der Bedachung, der Schneelastzone und der Dicke der Dämmplatte zu bestimmen.

Produkt:
GUTEX Multitherm
Holzfaserdämmplatte nach DIN EN 13171
Kantenausbildung: Nut + Feder
Dicke [mm]: .60
Format [mm]: 1.760 x 600
Deckmaß [mm]: 1.740 x 580
Rohdichte [kg/m³]: 140
Wärmeleitfähigkeit Bemessungswert [W/mK]: 0,042
Wasserdampf-Diffusionswiderstandszahl: 4
spezif. Wärmekapazität [J/kgK]: 2.100
Druckfestigkeit [kPa]: 70
Zugfestigkeit senkr. Plattenebene [kPa]: 7,5
Strömungswiderstand [kPa·s/m²]: 100
Brandverhalten, Euroklasse nach DIN EN 13501-1: E
Brandverhalten, Baustoffklasse nach DIN 4109: B2
Wärmedämmung nach DIN 4108-10: DADdm, DIzg, WABzg, WH
Bezeichnung nach DIN EN 13171: WF-EN13171-T4-WS2,0-CS (10/Y)70-TR7,5-MU4-AFr100
Abfallschlüssel nach AVV: 030105; 170201
Verbrauch [m²/m²]: 1

Fläche 22,50 *1,00 m

Fabr.: GUTEX Multitherm od. gleichwertig

Angeb. Fabrikat : ....................................
Menge: 22,500 m²
Zeitansatz: 0,14

**01.7 Einblasdämmung zw. Holzständer**
Einblasdämmung
Einblas-Holzfaser liefern und einbringen. Verarbeitung gemäß Europäisch Technische Zulassung ETA-12/0181 sowie Technischem Merkblatt und Verarbeitungshinweisen.
Vor dem Einblasen der Holzfaser technisch einwandfreie Einblasgefache schaffen. Die Holzfaser muss maschinell eingeblasen bzw. aufgeblasen werden. Das Einbringen erfolgt hohlraumfüllend, fugenfrei und setzungssicher. Gemäß Verarbeitungshinweisen ist eine Mindest-Rohdichte von 29 kg/m³ (raumfüllend auf der Baustelle), 35 kg/m³ (raumfüllend in der Werksvorfertigung) bzw. 25 kg/m³ (freiliegend) einzubringen
Hinweise:
Gefache kleiner als 0,1 m², mit einer Breite < 20 cm oder mit störenden Einbauten sind mit einer zugeschnittenen flexiblen Holzfaserdämmmatte vor der Montage abschließenden Beplankung/Bekleidung auszufüllen. Einschl. Herstellen und Schliessen (luftdicht) der Einblaslöcher.
 Produkt:
Lose Holzfaser zum Ein/Aufblasen
Dämmdicke [mm]: 200
Wärmeleitfähigkeit Bemessungswert [W/mK]: 0,040
Wasserdampf-Diffusionswiderstandszahl: 1-2
spezif. Wärmekapazität [J/kgK]: 2.100
Strömungswiderstand [kPa·s/m²]: 5
Brandverhalten, Euroklasse nach DIN EN 13501-1: E
Brandverhalten, Baustoffklasse nach DIN 4109: B2, normalentflammbar
Wärmedämmung nach DIN 4108-10: DIzk, DZ, WH, WIzk, WTR
Abfallschlüssel nach AVV: 030105; 170201
Verbrauch [m³/m²]:...............
Abstand der Holzständer 625 mm
Dicke 200 mm:
Rohdichte: 30-50 kg/m³
Bemessungswert der Wärmeleitfähigkeit
0,040 W/(mK)
Fabr:. GUTEX Thermofibre od. gleichwertig
Angeb.: Fabr.: ........................................
Menge: 390,430 m²

**01.8 Luftdichtungsbahn**
Liefern und Verlegen der diffusionsoffenen Luftdichtungsbahn. Die Verlegung erfolgt vollflächig mit mind. 10 cm Überlappung über Gefachdämmstoff und Sparren. Die luftdichte Verarbeitung nach DIN 4108-7 wird mit dem integrierten Selbstklebestreifen durchgeführt. Querstöße sind mit dem Systemklebeband  abzudichten. Anschlüsse an mineralische Bauteile wie Mauerkronen sind mittels Fugendichtband incl. Anpressdruck nach Herstellervorgaben auszuführen.
Sd-Wert in m 0,04
Wasserdichtigkeit W1
Luftdichtigkeit nach ≤0,1 m³/m²h bei
DIN EN 12114 50 Pa Druckdifferenz
Brandverhalten nach 13501-1 E
Format 1,5m x 50m = 75m²

Einbau entsprechend der Herstellervorschriften einschließlich aller Materialien,
Anschlüsse luftdicht anschließen einschließlich aller Materialien und Nebenarbeiten
Ausführungshinweise der DIN 4108, Teil 7
Fabr.: Steico multi UDB,multi tape und multi fugendicht od. gleichwertig
Angeb. Fabr: .......................................
Menge: 377,500 m²
Zeitansatz: 0,08

**01.9 Attikawand, GL24c, 10/42cm**
Attikawand aus Konstruktionsvollholz GL24c mit Vollgewindeschraube aus Kohlenstoffstahl nicht vorgebohrt
8*550 mm, e70cm auf Deckenbalken (Schalung) verschrauben

Holzart  : Fichte / Kiefer
Sortierklasse : GL24c, trocken,
Holzfeuchte : < 15 %
Querschnitt : 10/42 cm

Angeb.: Fabr.: .......................................

Liefern, Abbinden und Aufstellen
Menge: 121,640 m
Zeitansatz: 1,30

**01.10 Wandöffnung über 2,5 m²,**
Öffnung für Fenster, Türen, Nischen u.ä., einschl. Herstellen der Leibungen mit oder ohne Anschlag. Die Öffnung wird beim Aufmaß für die Wand abgezogen.
Öffnungsgröße i.L.: über 2,50 m²
Wanddicke : bis 26 cm
Abrechnung nach m².
Menge: 165,760 m²
Zeitansatz: 0,40

**01.11 Installationswand**
Installationswand bestehend aus:

Ausführung :  Holzrahmenkonstruktion
Holzart :  Fichte / Kiefer
Sortierklasse:  KVH, trocken,
Holzfeuchte:  < 15 %
Querschnitt :  6/6 cm Traglattung

Höhe : 4,28 m
Beplankung: OSB 3 Platte
Material: Platte mit allgemeiner bauaufsichtlicher Zulassung
Plattendicke: 15 mm
WLG :040
Gef. Baustoffklasse: A 1
Brandverhalten
DIN EN 13501: A1
Anzahl der Lagen: 1-lagig
Dämmung:  Holzweichfaser-Dämmplatten
Dämmschichtdicke: 60 mm
Menge: 390,430 m²

**01.12 Anpassung Deckenbalken Installationsebene**
Beplankung von Holzrahmenkonstruktion, einseitig mit Holzwerkstoffplatte innen, zwischen den Deckenbalken von OK Wand bis UK Deckenschalung
Einschl. Rahmenhölzer, Latten, Winkel, Schrauben
Holzart: Fichte / Tanne / Kiefer
Beplankung: einseitig, innen
Materialart : OSB 3
KVH C24 NK1: 60/60 mm
Emissionsklasse: E1
Bindemittel :kunstharzgebunden
Plattendicke 15 mm
Einschl. 60 mm Wärmedämmung aus Holzfasern
Größe Gefach ca. 0,565 * 0,28 cm
Angeb. Fabrikat : ..........................
Menge: 120,000 St
Zeitansatz: 0,15

**01.13 Wechsel Lüftungsgeräte**
Wechsel für Lüftungsgerätel in Aussenwand herstellen
Einschl. aller erforderlicher Schrauben Kleineisenteile, Füllhölzer.
Größe der Öffnung: B: 85 H: 45 cm
Höhe der Öffnung 2,32  m über OK FFB
Menge: 7,000 St

**01.14 Öffnung Lüftungsgitter in Holzfassade**
Öffnung für Lüftungsgitter in Aussenwand wie folgt in herstellen.
Für die Lüftungsgitter sind zwei runde Öffnungen Durchmesser 250 mm herzustellen
Einschl. aller erforderlicher Schrauben Kleineisenteile, Füllhölzer und einpassen der einzelnen Holzschalung
Größe der Öffnung: Durchmesser 250 mm
Höhe der Öffnung 3,32 m über OK FFB
Menge: 2,000 St

**01.15 Sockelausbildung**
Aufbau Sockel:
1. Zementgebundene Platte 12,5 mm 0,50 hoch mechanisch an Holzrahmen befestigen.
2. Perimeterdämmung (40 mm) vollflächig mit Dickbeschichtung auf zementgebundene Platte kleben. H= 0,50 m
3. Zwischen Holzfaserplatte und zementgebundene Platte ist ein Dichtband einzulegen. Die Anschlüsse müssen winddicht ausgeführt werden.
Menge: 72,000 m

### Titel 02 Innenwände

**02.1 Holzrahmenwand, 160 mm**
Holzrahmenkonstruktion, einseitig mit OSB Platte innen beplankt, für Innenwand auf Bodenplatte nach Statik verankern.
Querschnitt : 6/16 Lärche Nivellierschwelle (geso. Pos.)
Ausführung : Holzrahmenkonstruktion
Holzart : Fichte / Kiefer
Sortierklasse : KVH S10, trocken,
Holzfeuchte : < 15 %
Querschnitt : 6/16 cm Untergurt
Querschnitt : 12/16 cm Obergurt
Querschnitt : 6/16 cm Ständer
Querschnitt : 16/10 cm Endstiele Öffnungen
Querschnitt : 16/12, (R14)16/14, (R11)16/24 (siehe Statik) cm Türriegel
Höhe : 4,00 m
Beplankung : ........
Material : Platte mit allgemeiner bauaufsichtlicher Zulassung
Plattendicke : 15 mm
Material : OSB 3 Platte
WLG : 040
Gef. Baustoffklasse : A 1
Brandverhalten
DIN EN 13501 : A1
Anzahl der Lagen : 1-lagig
Dämmschichtdicke :120 mm
Bezeichnung : MW-WH-040-A1-160

ACHTUNG ! Alle Endstiele von Öffnungen sowie Riegel die größer sind wie in dieser Position werden in den nachfolgenden Positionen als Zulage aufgeführt.

Liefern, Abbinden und Aufstellen einschl. Befestigungsmaterial
Menge: 560,000 m²
Zeitansatz: 1,30

**02.2 Zulage Stüzen von Holzrahmeninnenwand**
Zulag Stützen Holzrahmen-Innenwand : 6/16 Lärche Nivellierschwelle (gesonderte Pos.)
Ausführung : Holzrahmenkonstruktion
Holzart : Fichte / Kiefer
Sortierklasse : KVH C24 NK 1, trocken,
Holzfeuchte : < 15 %

Querschnitte : S6 16/16
 : S8 16/16
 . S3 16/16

Liefern, Abbinden und Aufstellen einschl. Befestigungsmaterial
Menge: 0,400 m³
Zeitansatz: 1,30

**02.3 Zulage Stüzen von Holzrahmeninnenwand**
Zulag Stützen Holzrahmen-Innenwand
Ausführung : Holzrahmenkonstruktion
Holzart : Fichte / Kiefer
Sortierklasse : BSH GL24c
Holzfeuchte : < 15 %

Pos./ Querschnitte : S7 2* 30/16
  : S4 28/16
  : S9 2* 28/16

Liefern, Abbinden und Aufstellen einschl. Befestigungsmaterial
Menge: 0,760 m³
Zeitansatz: 1,30

**02.4 Nivellierschwelle, Vollholz, Douglasie**
Nivellierschwelle aus Konstruktionsvollholz auf Feuchtigkeitssperre, durch Hartholzunterfütterung und ausmörteln unter den Ständern nivellieren und mit Verbindungsmitteln zur Lagesicherung und Aufnahme der Horizontallasten montieren.
Holzart :  Douglasie
Sortierung :  KVH S 10
Holzfeuchte : 15 +/- 3%
Querschnitte : 6/20 cm
Befestigungsmittel: gem. Statik

Einschl. Abdichtungsbahn aus Polymerbitumen mit Glasvlies- und Aluminiumeinlage als Feuchtigkeitssperre,
(Streifen von 50 cm Breite)
und vollflächiges ausmörteln mit Stopfmörtel

Zuganker, Kammnägel, Ankerbolzen usw. sind in den EP einzukalkulieren.
Menge: 145,000 m
Zeitansatz: 0,40

**02.5 Beplankung Holzständer, OSB, 15 mm**
Beplankung von Holzrahmenkonstruktion, einseitig mit Holzwerkstoffplatte innen, auf Schwelle nach Statik verankern.
Holzart : Fichte / Tanne / Kiefer
Beplankung : einseitig, innen
Materialart : OSB 3
Emissionsklasse : E1
Bindemittel : kunstharzgebunden
Plattendicke : 15 mm
Menge: 560,000 m²
Zeitansatz: 0,15

**02.6 Anpassung Deckenbalken zweiseitig**
Beplankung von Holzrahmenkonstruktion, zweiseitig mit Holzwerkstoffplatte innen, zwischen den Deckenbalken von OK Wand bis UK Deckenschalung
Einschl. Rahmenhölzer, Latten, Winkel, Schrauben
Holzart : Fichte / Tanne / Kiefer
Beplankung : zweiseitig, innen
Materialart : OSB 3
Emissionsklasse : E1
Bindemittel : kunstharzgebunden
Plattendicke : 15 mm
Einschl. 120 mm Wärmedämmung aus Holzfasern
Größe Gefach: ca. 0,565 * 0,28 m
Menge: 200,000 St
Zeitansatz: 0,15

**02.7 Holzfaserdämmung, zw. Wandkonstr.,120 mm**
Gefachdämmmatte

Flexible Holzfaserdämmmatte liefern und in Gefache verlegen.
Hergestellt gemäß DIN EN 13171. Verarbeitung gemäß Technischem Merkblatt sowie Verarbeitungshinweisen.

Vor dem Einklemmen der Holzfaserplatte einen trockenen, sauberen und technisch einwandfreien Gefachraum schaffen. Flexible Holzfaserdämmmatte mit Übermaß in Länge und Breite zuschneiden und einklemmen. Die Klemmzugabe beträgt 1 % der lichten Gefachbreite und -länge. Verarbeitete Platten im Dach- und Deckenbereich sind nach spätestens 3 Tagen gegen Herausfallen zu sichern.

Hinweise:
Zur Verschnittoptimierung können unter Beachtung eines ausreichenden Übermaßes zwei Mattenstücke nebeneinander und hintereinander eingeklemmt werden.
Die maximale Klemmweite der Holzfaserplatte beim Einbau im Decken- und Dachbereich hängt maßgeblich von der Dämmstoffdicke ab .

Produkt:

flexible Holzfaserdämmmatte nach DIN EN 13171
Kantenausbildung: stumpf
Dicke [mm]: 120
Format [mm]: 1.350 x 575
Rohdichte [kg/m³]: 50
Wärmeleitfähigkeit Bemessungswert [W/mK]: 0,038
Wasserdampf-Diffusionswiderstandszahl: 2
spezif. Wärmekapazität [J/kgK]: 2.100
Strömungswiderstand [kPa·s/m²]: 5
Brandverhalten, Euroklasse nach DIN EN 13501-1: E
Brandverhalten, Baustoffklasse nach DIN 4109: B2
Wärmedämmung nach DIN 4108-10: DIzk, DZ, WH, WIzk, WTR
Bezeichnung nach DIN EN 13171: WF-EN13171-T3- TR1-MU2-AFr5
Abfallschlüssel nach AVV: 030105; 170201
Klemmzugabe: + 1 % Länge und Breite
Verbrauch [m²/m²]: 0,98

Fabr:. GUTEX Thermoflex oder gleichwertig

Angeb.: Fabr.: ........................................
Menge: 500,000 m²
Zeitansatz: 0,30

**02.8 Wandöffnung bis 2,5 m²,**
Öffnung für Fenster, Türen, Nischen u.ä., einschl. Herstellen der Leibungen mit oder ohne Anschlag. Die Öffnung wird beim Aufmaß für die Wandfläche nicht abgezogen, als Zulage.
Öffnungsgröße i.L.: bis 2,50 m²
Wanddicke : bis 24 cm

Abrechnung nach m².
Menge: 30,000 m²
Zeitansatz: 0,35

**02.9 Brettschichth,Zarge Lichtkuppel unten**
Brettschichtholz, für Zarge Lichtkuppel
Holzart : Fichte / Tanne / Kiefer
Festigkeitsklasse::GL24c
Oberfläche : allseitig gehobelt
Querschnitte : 16/48 cm (Pos.: R8 + R7)
Einzellängen : ca. 8,30 m

Einschl.Abbinden und Aufstellen / Verlegen von
Brettschichtholz, inkl. aller Anschlüsse, Auswechslungen,
Aussparungen, Ausklinkungen, Bohrungen, usw.
Konstruktive Stahlteile (Dübel, Bolzen, Verankerungen,
Verbindungsmittel etc.), gem. Statik
Menge: 3,310 m³

**02.10 Brettschichtholz,Zarge Lichtkuppel mitte**
Brettschichtholz, für Zarge Lichtkuppel
Holzart : Fichte / Tanne / Kiefer
Festigkeitsklasse::GL24c
Oberfläche : allseitig gehobelt
Querschnitte : 16/48 cm
Einzellängen : ca. 8,30 m

Einschl. Abbinden und Aufstellen / Verlegen von Brettschichtholz, inkl. aller Anschlüsse, Auswechslungen, Aussparungen, Ausklinkungen, Bohrungen usw.
Konstruktive Stahlbauteile (Dübel, Bolzen, Verankerungen, Verbindungsmittel etc.), gem Statik
Menge: 3,310 m³

**02.11 Brettschichtholz,Zarge Lichtkuppel oben**
Brettschichtholz, für Zarge Lichtkuppel
Holzart : Fichte / Tanne / Kiefer
Festigkeitsklasse::GL24c
Oberfläche : allseitig gehobelt
Querschnitte : 16/72 cm
Einzellängen : ca. 8,30 m

Einschl. Abbinden und Aufstellen / Verlegen von Brettschichtholz, inkl. aller Anschlüsse, Auswechslungen, Aussparungen, Ausklinkungen, Bohrungen usw.
Konstruktive Stahlbauteile (Dübel, Bolzen, Verankerungen, Verbindungsmittel etc.), gem Statik
Menge: 4,970 m³

**02.12 Brettschichtholz, Zarge Lichtkuppel Stirnseite**
Brettschichtholz, für Zarge Lichtkuppel auf der Stirnseite als Dreieck.
Abwicklung L= 3,00 m H= 0,76 m
Anzahl: 2 Stück
Holzart : Fichte / Tanne / Kiefer
Festigkeitsklasse::GL24c
Oberfläche : allseitig gehobelt
Querschnitte : 16/72 cm
Einzellängen : ca. 3,00 m

Einschl. Abbinden und Aufstellen / Verlegen von Brettschichtholz, inkl. aller Anschlüsse, Auswechslungen, Aussparungen, Ausklinkungen, Bohrungen usw.
Konstruktive Stahlbauteile (Dübel, Bolzen, Verankerungen, Verbindungsmittel etc.), gem Statik
Menge: 0,960 m³

**02.13 Brettschichtholz, Wechsel Trennwand**
Brettschichtholz, für Wechsel Trennwand
Holzart : Fichte / Tanne / Kiefer
Festigkeitsklasse::GL28c
Oberfläche : allseitig gehobelt
Querschnitte : 16/66 cm (R15 + R12)
Einzellängen : ca. 6,80 m
Es handelt sich um zwei Trennwandanlagen

Einschl. Abbinden und Aufstellen / Verlegen von Brettschichtholz, inkl. aller Anschlüsse, Auswechslungen, Aussparungen, Ausklinkungen, Bohrungen usw.
Konstruktive Stahlbauteile (Dübel, Bolzen, Verankerungen, Verbindungsmittel etc.), gem Statik
Menge: 1,450 m³

### Titel 03 Decke

**03.1 Kronstruktionsholz 10/28, Decken, mit Abbund**
Brettschichtholz GL24c als Balken für nichtsichtbare Holzbalkendecke, Liefern, Abbinden und Verlegen, inkl. aller Anschlüsse, Auswechslungen und Kleineisenteile, soweit nicht gesondert beschrieben.
Konstruktionsteil: Holzbalkendecke
Holzart: Fichte / Tanne
Sortierklasse: BSH GL24c NK 1
Festigkeitsklasse:
Holzfeuchte: trocken (< 15%)
Querschnitte: 10/28
Menge: 28,300 m³
Zeitansatz: 1,90

**03.2 Kronstruktionsholz 12/28, Decken, mit Abbund**
Brettschichtholz GL24c als Balken für nichtsichtbare Holzbalkendecke, Liefern, Abbinden und Verlegen, inkl. aller Anschlüsse, Auswechslungen und Kleineisenteile, soweit nicht gesondert beschrieben.
Konstruktionsteil: Holzbalkendecke
Holzart: Fichte / Tanne
Sortierklasse: BSH GL24c NK 1
Festigkeitsklasse:
Holzfeuchte: trocken (< 15%)

Querschnitte: 12/28
Menge: 13,760 m³
Zeitansatz: 1,90

**03.3 Kronstruktionsholz 16/28, Stichbalken, mit Abbund**
Brettschichtholz GL24c als Stichalken für nichtsichtbare Holzbalkendecke, Liefern, Abbinden und Verlegen, inkl. aller Anschlüsse, Auswechslungen und Kleineisenteile, soweit nicht gesondert beschrieben.
Konstruktionsteil: Holzbalkendecke
Holzart: Fichte / Tanne
Sortierklasse: BSH GL24c NK 1
Festigkeitsklasse:
Holzfeuchte: trocken (< 15%)

Querschnitte: 10/28

Stichbalken zwischen Deckenbalken 10/28 und Randbalken GL24c 10/28, alle 3,00 m
Länge: ca. 0,625 m
Menge: 41,000 St
Zeitansatz: 1,90

**03.4 Kronstruktionsholz 10/28, Randbalken, mit Abbund**
Brettschichtholz GL24c als Randalken für nichtsichtbare Holzbalkendecke, Liefern, Abbinden und Verlegen, inkl. aller Anschlüsse, Auswechslungen und Kleineisenteile, soweit nicht gesondert beschrieben.
Konstruktionsteil: Holzbalkendecke
Holzart: Fichte / Tanne
Sortierklasse: BSH GL24c NK 1
Festigkeitsklasse:
Holzfeuchte: trocken (< 15%)

Querschnitte: 10/28
Menge: 3,390 m³
Zeitansatz: 1,90

**03.5 Deckenschalung, untere Lage 21 mm**
Deckenschalung aus Funierschichtholz.
Holzart: Fichte / Kiefer / Tanne
Sortierklasse: KVH S10
Holzfeuchte: trocken (< 15%)
Brettdicke: 21 mm
Einsatzbereich: trocken

längsorientiert verklebte Furnierlagen mit kreuzweise verklebten Furnierlagen sind gemäß DIN EN 14374 CE-zertifiziert und verfügen über eine allgemeine bauaufsichtliche Zulassung nach Z-9.1-842

Plattengröße: 8500 mm * 1250 mm * 21 mm

Liefern, Verlegen und gemäß den statischen Vorgaben befestigen.
Die Verlegeanleitung der Hersteller sind zu beachten.

Einschl. Befestigungsmaterial.

Fabr: Steico LVL X oder gleichwertig

Angeb: Fabr.: .........................................
Menge: 780,000 m²
Zeitansatz: 0,39

**03.6 Dampfsperre selbstklebend**
Dampfsperre
Kaltselbstklebende-Elastomerbitumen-
Dampfsperrbahn, nach DIN EN 13 970,
oberseitig, Spezial-Aluminiumfolie,
unterseitig Kaltselbstklebemasse mit
hohem Diffusionswiderstand und großer
Durchtrittfestigkeit,
- Dicke ca. 1,5 mm
- Trägereinlage: Glasvlies-Aluminium
- Maximale Zugkraft nach DIN 12311-1:
l >= 400 N/50 mm, q >= 300 N/50 mm
- Dehnung nach DIN 12311-1: l + q >= 4 %
- Wasserdampfdurchlässigkeit nach
DIN EN 1931: >= 1500 m
- Kaltbiegeverhalten nach DIN EN 1109:
<= -30 °C
- Wärmestandfestigkeit nach DIN EN 1110:
>= +100 °C
Liefern und gemäß Herstellervorgaben / BauderTEC/BauderTEC DUO-Verlegeanleitung auf den
Untergrund fachgerecht verlegen.

Fabr.: BauderTEC KSD DUO oder gleichwertig

Angeb. Fabr............................................
Menge: 780,000 m²

**03.7 Dampfsperre selbstklebend**
Dampfsperre der Flächenposition als Zuschnitt bis
Außenkante Attika, Lichtkuppel, Durchdringenungen usw. führen

Liefern und gemäß Herstellervorgaben BauderTEC/BauderTEC DUO-Verlegeanleitung auf den
Untergrund fachgerecht verlegen.

Fabr.: Bauder TEC KSD DUO oder gleichwertig

Angeb. Fabr............................................
Menge: 125,000 m²

**03.8 Stegträger abbinden, liefern und montieren**
Stegträger wie unten beschrieben Abbinden, Liefern und Montieren gemäß europäisch technischer Zulassung (ETA-06/0238) mit CE Kennzeichen inklusive aller nötigen Stegverstärkungen und Stegdurchbrüche sowie aller statisch notwendigen Befestigungsmittel.
Fabr.: STEICOjoist SJ 45 oder gleichwertig

Angeb. Fabr............................................
Trägertyp (Gurtbreite) in mm: SJ 45
Trägerhöhe in mm: 240 mm
Einzellänge in m: von ca. 7,00 m
Einbauhöhe über Gelände in m: 4,75 m
Dachneigung in Grad: 1 Grad
Stegverstärkung: nein
Stegdurchbruch: nein;
Als Dachträger Abbinden, Liefern und Montieren.
Einschl. Nageldichtband Breite 60 mm Dicke 3 mm

Angeb. Fabr.: .......................................................
Menge: 1600,000 m

**03.9 Kronstruktionsholz, Holzkeil, mit Abbund**
KVH als Holzkeil für den nicht sichtbaren Bereich Liefern, Abbinden und Verlegen, inkl. aller Anschlüsse, Auswechslungen und Kleineisenteile, soweit nicht gesondert beschrieben.
Das KVH ist als Holzkeil min. 4 cm, max. 14 cm mit verschiedenen (zweiteilig) Längen, kraftschlüssig auf die Stegträger zu montieren.
Die Abrechnung erfolgt in Meter Holzkeil
Konstruktionsteil: Holzbalkendecke
Holzart: Fichte / Tanne
Sortierklasse: KVH S 10
Festigkeitsklasse:
Holzfeuchte: trocken (< 18%)

Querschnitte: 6/14
Menge: 1600,000 m
Zeitansatz: 1,90

**03.10 Dachschalung, OSB/3, Dicke 22 mm, über Holzkeile**
Dachschalung aus OSB/3-Platten, allseitig Nut und Feder, auf Holzkeile(Dachkonstruktion).
Material: OSB/3-Platten
Plattendicke: 22 mm

Konstruktive Scheibenausbildung mit OSB 3- Plattenbeplankung 22 mm
Menge: 770,000 m²
Zeitansatz: 0,20

**03.11 Einblasdämmung zw. Stegträger**
Einblasdämmung
Einblas-Holzfaser Liefern und Einbringen. Verarbeitung gemäß Europäisch Technische Zulassung ETA-12/0181 sowie Technischem Merkblatt und Verarbeitungshinweisen.
Vor dem Einblasen der Holzfaser technisch einwandfreie Einblasgefache schaffen. Die Holzfaser muss maschinell eingeblasen bzw. aufgeblasen werden. Das Einbringen erfolgt hohlraumfüllend, fugenfrei und setzungssicher. Gemäß Verarbeitungshinweisen ist eine Mindest-Rohdichte von 29 kg/m³ (raumfüllend auf der Baustelle), 35 kg/m³ (raumfüllend in der Werksvorfertigung) bzw. 25 kg/m³ (freiliegend) einzubringen
Hinweise:
Gefache kleiner als 0,1 m², mit einer Breite < 20 cm oder mit störenden Einbauten sind mit einer zugeschnittenen flexiblen Holzfaserdämmmatte vor der Montage abschließenden Beplankung/Bekleidung auszufüllen. Einschl. Herstellen und Schliessen (luftdicht) der Einblaslöcher.
Produkt:
Lose Holzfaser zum Ein/Aufblasen
Dämmdicke [mm]: 200
Wärmeleitfähigkeit Bemessungswert [W/mK]: 0,040
Wasserdampf-Diffusionswiderstandszahl: 1-2
spezif. Wärmekapazität [J/kgK]: 2.100
Strömungswiderstand [kPa·s/m²]: 5
Brandverhalten, Euroklasse nach DIN EN 13501-1: E
Brandverhalten, Baustoffklasse nach DIN 4109: B2, normalentflammbar
Wärmedämmung nach DIN 4108-10: DIzk, DZ, WH, WIzk, WTR
Abfallschlüssel nach AVV: 030105; 170201
Verbrauch [m³/m²]:
Abstand Stegträger 625 mm
Dicke min 280 mm
Dicke max. 380 mm
Dicke i.M.330 mm
Rohdichte: 30-50 kg/m³
Bemessungswert der Wärmeleitfähigkeit
0,040 W/(mK)
Fabr:. GUTEX Thermofibre od. gleichwertig
Angeb.: Fabr.: ........................................
Menge: 770,000 m²

### Titel 04 Dachabdichtungsarbeiten

**04.1 Glasfaservlies**
Glasfaservlies im Naßvliesverfahren hergestellt.
Einsatzgebiet:
als Trennlage zwischen Polystyroldämmung und
der Dichtungsbahn im Flachdachaufbau
Standardabmessung:
Rollenlänge: 100 m  +/- 0,3 %

Rollenbreite: 200 cm +/- 2 mm
Brandklasse: B2
Dicke: > 0,72 mm
Flächengewicht: 120 g/m²
Geprüft nach BIN EN 12127

Liefern und nach Herstellerangaben verlegen

Angeb. Fabr.: ....................................
Menge: 770,000 m²

**04.2 Einlagige Dachabdichtung,**
Einlagige Dachabdichtung, EVA-BV-V-PG-1,5
gemäß DIN 18 531 1-5 DE/E1 und DIN SPEC 20000-201, aus Ethylen-Vinylacetat-Terpolymer-Kunststoffbahnen (EVA), mit außergewöhnlich hohem Anteil an hochpolymeren Feststoffen (ca. 90%), durchgehend homogene, (keine unterschiedlichen Ober-, Mittel-, Unterschicht) und eingebetteter Verstärkung aus Polyestergelege, weich elastisch, nicht durch Weichmacher elastifiziert, mit bitumenfrei, bitumenverträglich, durchwurzelungsfest, günstiges Diffusionsverhalten (µ < 20.000), Baustoffklasse B2 nach DIN 4102-1 bzw. Klasse E nach DIN EN 13501-1, widerstandfähig gegen Flugfeuer und strahlende Wärme (harte Bedachung) nach DIN 4102-7 bzw. DIN CEN/TS 1187 in der ausgeschriebenen Bauart, mit CE-Kennzeichnung nach DIN EN 13 956.
Produktdeklaration:
Leistungserklärung/CE-Kennzeichnung nach DIN EN 13 956.
Hersteller zertifiziert nach DIN EN ISO 9001, 14001 und 50001.
Dicke: 1,5 mm
Farbe: hellgrau/schiefergrau
nach Herstellervorschrift im überdeckten Bahnenrand mechanisch befestigen (Saumbefestigung), einschl. homogener Nahtverbindung.
Anzahl und Anordnung der nachweislich geeigneten Befestigungselemente sind vom Auftragnehmer gem. DIN EN 1991-1-4 nachzuweisen.

Erzeugnis: EVALON dual  oder gleichwertig

Angeb. Fabr.:....................................
Menge: 770,000 m²

**04.3 PVC Halteteller**
PVC Halteteller
Mechanische Befestigung der Dachbahn mit dem Linienbefestigungssystem auf Holz-Untergrund Befestigungselement bestehend aus Kunststoffhalteteller, Farbe:.grau mit speziell korrosionsgeschützter Schraube, Länge und Ausführung entsprechend dem Dachaufbau, liefern und montieren.
Montage entsprechend den Verarbeitungsrichtlinien durchführen Befestiger entsprechend dem Befestigungsraster des objektspezifischen Einzelnachweises setzen.
Die Anzahl und das Verlegeraster der Befestiger werden anhand der DIN 1055, dem aktuellen Stand der Technik, sowie der produktspezifischen Bemessungslasten in Abhängigkeit vom Dachuntergrund errechnet und in Form eines technischenEinzelnachweises dargestellt.
Untergrund: OSB/3, Dicke 22 mm

Dachfläche ca. 770 m²

Fabr:. bst oder gleichwertig

Angeb.: Fabr.:.................................................................
Menge: 770,000 m²

**04.4 Attikaabdichtung und Linienbefestigung**
Attikaabdichtung und Linienbefestigung

Die an der Attika 10 cm hochgeführte Dachbahn mit einem Verbundblechwinkel, Abmessungen 10 x 10 cm, 1 Kantung und geeigneten Befestigungsmittel befestigen. Zuschnitt aus dem Material der Dachbahn, auf der Attika
bis zur Außenkante und im senkrechten Bereich nach
Herstellervorschrift kleben und mit dem Verbundblech
und der Dachabdichtung verschweißen.
Zuschnittbreite: ca. 50 cm.

Erzeugnis: EVALON VSKA Anschlussbahn oder gleichwertig
Einschl. Haftgrund

Angeb. Fabr.:....................................
Menge: 122,000 m

**04.5 Dachabdichtungsanschluss, Alu-Flachprofil**
Dachabdichtung an den Fußpunkt eines Oberlichtbandes, inkl. mechanischer Befestigung mit Alu-Flachprofil und elastischer Versiegelung.
Dachabdichtungsanschluss: Lichtband
Dachabdichtung: ........
Befestigung: mechanisch fixiert
Fixierung: Alu-Flachprofil
Versiegelung: elastisch

Angeb. Fabrikat :.......
Menge: 42,000 m
Zeitansatz: 0,30

**04.6 Randbalken Attika (Lichtkuppel), Linienbefestigung**
Abdichtung erfolgt an Randbalken mit Linienbefestigung

Die an der Attika 10 cm hochgeführte Dachbahn mit einem Verbundblechwinkel, Abmessungen 10 x 10  cm, 1 Kantung und geeigneten Befestigungsmittel befestigen.
Zuschnitt aus dem Material der Dachbahn, auf der Attika
bis zur Außenkante und im senkrechten Bereich nach
Herstellervorschrift kleben und mit dem Verbundblech
und der Dachabdichtung verschweißen.
Zuschnittbreite: ca. 50 cm.

Erzeugnis: EVALON VSKA Anschlussbahn oder gleichwertig
Einschl. Haftgrund

Angeb. Fabr.:....................................
Menge: 43,000 m

**04.7 Beplankung Attikabalken (Lichkuppel), Holzfaserplatte 60 mm**
Beplankung Attikabalken (Lichkuppel aussenseitig mit Holzfaser-Platten, allseitig Nut und Feder.
Dämmplatte für hinterlüftete Konstruktionen
Holzfaserdämmplatte, verlegen und befestigen.
Hergestellt nach DIN EN 13171. Verarbeitung gemäß Technischem Merkblatt sowie Verarbeitungshinweisen.

Vor dem Verlegen der Holzfaserdämmplatten einen trockenen, sauberen, ebenen und technisch einwandfreien Untergrund schaffen. Holzfaserdämmplatten als Außenbeplankung auf Randbalken von Lichkuppel im Wandbereich um mindestens 30 cm

Holzfaserdämmplatten mittels rostsicheren Klammern oder Nägel über die Ständer befestigen. Länge und Abstand der Befestigungsmittel sind in Abhängigkeit vom Gewicht der Bedachung, der Schneelastzone und der Dicke der Dämmplatte zu bestimmen.

Produkt: GUTEX Multitherm
Holzfaserdämmplatte nach DIN EN 13171
Kantenausbildung: Nut + Feder
Dicke [mm]: .60
Format [mm]: 1.760 x 600
Deckmaß [mm]: 1.740 x 580
Rohdichte [kg/m³]: 140
Wärmeleitfähigkeit Bemessungswert [W/mK]: 0,042
Wasserdampf-Diffusionswiderstandszahl: 4
spezif. Wärmekapazität [J/kgK]: 2.100
Druckfestigkeit [kPa]: 70
Zugfestigkeit senkr. Plattenebene [kPa]: 7,5
Strömungswiderstand [kPa·s/m²]: 100
Brandverhalten, Euroklasse nach DIN EN 13501-1: E
Brandverhalten, Baustoffklasse nach DIN 4109: B2
Wärmedämmung nach DIN 4108-10: DADdm, DIzg, WABzg, WH
Bezeichnung nach DIN EN 13171: WF-EN13171-T4-WS2,0-CS (10/Y)70-TR7,5-MU4-AFr100
Abfallschlüssel nach AVV: 030105; 170201
Verbrauch [m²/m²]: 1

Fabr.: GUTEX Multitherm od. gleichwertig

Angeb. Fabrikat : ....................................
Menge: 6,000 m²
Zeitansatz: 0,14

**04.9 Dachrandabdeckung einteilig**
Dachrandabdeckung mit Aufkantung, aus Aluminium EN AW-5005A, 1,5 mm dick, rollenverformt,
Kronenbreite: 500 mm
Ansichthöhe: 100 mm
mit den erforderlichen Haltern und Stoßverbindern mit
regensicherer Stoßausbildung, auf Holzwerkstoffplatte mit korrosionsgeschützten Schrauben und mit 3,5%- Quergefälle montieren.

Erzeugnis: alwitra-Dachrandabdeckung MAG oder gleichwertig

Angeb. Fabr.:.......................................
Menge: 122,000 m

**04.10 Dachrandabdeckung Ecken**
Rechtwinklige Aussen-/Innen-Ecken
zum Profil der Vorposition montieren, als Zulage.
Menge: 10,000 St

**04.11 Zulage farbig**
*** Pauschalposition
Die Dachrandabdeckung erhält eine Pulverbeschichtung

Farbe nach NCS gem. Auftraggeber
Menge: 1,000 psch

**04.12 Dachabläufe**
Dachablauf senkrecht, zweiteilig, DN 100 wärmegedämmter Dachablauf mit senkrechtem Auslauf, Nennweite: DN 100 (OD 110), Ablaufkörper DN 125 mit exzentrischer Reduzierung 125/110, aus besonders schlagzähem Polypropylen (PP), nach DIN EN 1253, für den direkten Anschluss von Rohren DN 100 mit Steckmuffe (Freispiegelentwässerung), zum Einbau in die Tragschale und Anschluss an alle handelsüblichen Dampfsperrbahnen mit speziellen Schraubflansch,
- Aufstockelement zur Überbrückung der Wärmedämmung im Warmdach, i.d.R. ohne bauseitiges Kürzen des Aufstockelementes, Anschluss mittels Anschlusskragen und speziellen Schraubflansch, einschl. Laub- und Kiesfang,
Dicke der Wärmedämmung:
- 30 - 400 mm
- liefern, rückstausicher einbauen und nach Herstellervorschrift an die Dampfsperre und die Dachabdichtung/Bauwerksabdichtung mittels Anschlusskragen anschließen.
-
Abflussvermögen mind. ... l/s bei ... mm Überstauhöhe
Erzeugnis: alwitra Dachablauf S 125/110,
Reduzierung 125/110
Aufstockelement 200, 400 oder SL
Anschlusskragen

Dachablauf für Flachdach nach DIN EN 1253
Wärmegedämmter Dachablauf zweiteilig einschl. Laubsieb bestehend aus quatratischem Ablaufkörper PU Integralschaum mit Anschweissflansch, Anschlusskragen in Farbe der Dachbahn und Abflussstutzen aus PE-HD mit Lippendichtung, rückstausicher einbauen und nach Herstellervorschrift an die Dachabdichtung anschliessen.

Fabr:. Alwitra oder gleichwertig

Angeb.: Fabr.:....................................
Menge: 4,000 St

**04.13 Dachschalung öffnen**
Herstellen einer Öffnung passend zu Dachablauf in die bestehende Holzschalung
Materialstärke 22 mm
Menge: 8,000 St

**04.14 Attikabalken öffnen**
Herstellen einer Öffnung passend zu Dachablauf in den Attikabalken 10/48

Größe Öffnung ca. 150*150 mm
Menge: 8,000 St

**04.15 Dachablauf mit Notablauf, DN 100**
Gully mit Stromteilabzweig
Hauptablauf 3,5 l/s
Notüberlauf 3,0 l/s (35 mm)
Attikastärke 420 mm
Nennweite: DN 100
Flachdach

Liefern, fachgerecht Einbauen und nach
Herstellervorschrift an die Abdichtung  anschließen.

Fabr.: Grumbach Attika-Super-2-Gully od. gleichwertig

Angeb. Fabrikat:..............................................................
Menge: 8,000 St
Zeitansatz: 0,80

**04.16 Strangentlüfter, DN 100**
Strangentlüfter, DN 100
Strangentlüfter zum oberen Abschluss von Fallleitungen DN 100 (OD 110) bei Flach geneigten Dächern mit Dachabdichtungen aller Konstruktionsarten aus EVALON/EVALASTIC. Zum direkten Anschluss an die Flächenabdichtung mittels vormontiertem Anschlusskragen aus dem Material und Farbe der Dachbahn,
als ein- oder zweiteiliges System mit wärmegedämmter Durchgangshülse zum Anschluss an die Dampfsperre, einschl. exzentrischere Reduzierung 125/110.

Dicke der Wärmedämmung:
- 0 - 300 mm
- Sonderlänge: >300 mm

liefern, fachgerecht einbauen und nach Herstellervorschrift an die Abdichtung  anschließen.

Erzeugnis: alwitra Strangentlüfter 300 oder SL
alwitra Anschlusskragen oder gleichwertig

Angeb. Fabr.:...............................................
Menge: 3,000 St

**04.17 Fallrohr, kreisförmig, Titanzink (Zn), DN 100**
Fallrohr für Dachentwässerungsanlagen und Dachrinnen, inkl. aller Zubehör- und Befestigungsteile.
Untergrund: Holz
Bauteil: Fallrohr
Form: kreisförmig
Ausführung: Muffe einseitig
Befestigung: Rohrschellen mit doppeltem Scharnier
Nahtüberlappung: Klasse X
Nahtausbildung: ....................
Werkstoff: Titanzink (Zn)
Dicke Werkstoff: mind. 0,65 mm
Nenngröße: DN 100

liefern, fachgerecht einbauen und nach
Herstellervorschrift an die Grundleitung KG 100
anschliessen.
Menge: 36,000 m
Zeitansatz: 0,25

**04.18 Flachdachsockel**
FDS 250/315
Flachdachsockel
Zum Aufsetzen von Dachventilatoren und Lüftungshauben auf Flachdächer. Waagrechte Montage, mit RD-Dachventilatoren Neigung bis max. 25 Grad zulässig. Korrosionsbeständige GFK-Ausführung mit abriebfester schall- und wärmedämmender Isolierung. Schneesichere Sockelhöhe.
Inkl. Schrauben für Befestigung, Profilgummi und Abdichtung zwischen Sockel und Grundplatte.

Fabrikat: Helios Ventilatoren Typ: FDS 250/315
oder gleichwertig
Liefern und montieren

Angeb. Fabr.: .........................................
Menge: 2,000 St

**04.19 Dachschalung öffnen Flachdachsockel**
Herstellen einer Öffnung passend zu Flachdachsockel in die bestehende Holzschalung oben und unten
Materialstärke 21 und 22  mm
Öffnung ca. 300*300 mm
Menge: 8,000 St

**04.20 Dachlüftungshauben zu Pos. vor**
Zur Abdeckung von Konvektions- und Zuluftöffnungen. Identischer Aufbau wie horizontal Ausblasende Dachventilatoren
RD. Motortrageplatte und Grundplatte mit
EinströmdÌse aus verzinktem Stahl,
Gehäuse aus seewasserbeständigem
Aluminium.

Liefern und montieren

Angeb. Fabr.:
Menge: 2,000 St

**04.21 Dampfsperre anFlachdachsockel**
*** Pauschalposition
Dampfsperre an Flachdachsockel fachgerecht und nach
Herstellervorschrift aufkleben.

Fabr.: Bauder TEC KSD DUO oder gleichwertig

Angeb. Fabr............................................
Menge: 1,000 psch

**04.22 Flachdachsockel, Linienbefestigung**
*** Pauschalposition
Abdichtung erfolgt an Flachdachsockel mit Linienbefestigung

Die an der Attika 10 cm hochgeführte Dachbahn mit einem Verbundblechwinkel, Abmessungen 10 x 10 cm, 1 Kantung und geeigneten Befestigungsmittel befestigen.
Zuschnitt aus dem Material der Dachbahn, im senkrechten Bereich nach Herstellervorschrift kleben und mit dem Verbundblech und der Dachabdichtung verschweißen.
Zuschnittbreite: ca. 50 cm.
Einschl. Wandanschlussleiste
Sockel ca. 300 *300 mm

Erzeugnis: EVALON VSKA Anschlussbahn oder gleichwertig
Einschl. Haftgrund

Angeb. Fabr.:....................................
Menge: 1,000 psch

**04.23 Dichtigkeitsprobe, Flachdach, elektronisches Messverfahren**
Dichtigkeitsprobe der fertig verlegten, verschweißten und nahtversiegelten Abdichtungsbahn mit Hilfe des elektronischen Messverfahrens, einschl. aller erforderlicher Hilfsmaterialien und Installationsarbeiten.
Menge: 770,000 m²
Zeitansatz: 0,07

### Titel 05 Fassade

#### Bereich 05.01 Faserzement, Fassadentafeln

*Hinweis: Übersicht der Vertragsbestandteile in jeweils gültiger*
Übersicht der Vertragsbestandteile in jeweils gültiger
Ausgabe (Auszug):
· Örtliche Bauvorschriften, Landesbauordnung und
Verwaltungsvorschrift Technische Baubestimmungen
· VOB Teil A, Teil B, Teil C unter besonderer
Berücksichtigung der ATV DIN 18351 Fassadenarbeiten und
DIN 18516 - 1 Außenwandbekleidungen, hinterlüftet
· DIN 18338 VOB Vergabe- und Vertragsordnung für
Bauleistungen - Teil C: Allgemeine Technische
Vertragsbedingungen für Bauleistungen (ATV) -
Dachdeckungs- und Dachabdichtungsarbeiten.
· DIN EN 1995-1-1 - Eurocode 5 Bemessung und
Konstruktion von Holzbauten - Teil 1-1: Allgemeines-
Allgemeine Regeln und Regeln für den Hochbau
· DIN EN 1995-1-1/NA - Nationaler Anhang, Eurocode 5/NA
Bemessung und Konstruktion von Holzbauten - Teil 1-1:
Allgemeines-Allgemeine Regeln und Regeln für den
Hochbau
· DIN 4074-1 Sortierung von Holz nach der Tragfähigkeit
- Teil 1: Nadelschnittholz
· DIN EN 14081-1 Holzbauwerke - Nach Festigkeit
sortiertes Bauholz für tragende Zwecke mit rechteckigem
Querschnitt - Teil 1: Allgemeine Anforderungen
· DIN 68800-1, -2, -3 und -4 Holzschutz im Hochbau.
· DIN EN 1999-1-1 - Eurocode 9 Bemessung und
Konstruktion von Aluminiumtragwerken - Teil 1-1:
Allgemeine Bemessungsregeln.
· DIN EN 1999-1-1/NA- Nationaler Anhang, Eurocode 9/NA
Bemessung und Konstruktion von Aluminiumtragwerken -
Teil 1-1: Allgemeine Bemessungsregeln.
· DIN EN 485-2 Aluminium und Aluminiumlegierungen -
Bänder, Bleche, Platten - Teil 2: Mechanische
Eigenschaften.
· DIN EN 1991-1-4 Einwirkungen auf Tragwerke - Teil 1-
4: Allgemeine Einwirkungen - Windlasten.
· DIN EN 1991-1-4/NA - Nationaler Anhang, Eurocode 1/NA
Einwirkungen auf Tragwerke - Teil 1-4: Allgemeine
Einwirkungen - Windlasten.
· DIN EN 1990 - Eurocode - Grundlagen der
Tragwerksplanung
· DIN EN 1990/NA - Eurocode/NA - Grundlagen der
Tragwerksplanung
· DIN 4102-1 Brandverhalten von Baustoffen und
Bauteilen -Teil 1: Baustoffe; Begriffe, Anforderungen
und Prüfungen.
· DIN EN 13501-1 Klassifizierung von Bauprodukten und Bauarten zu ihrem Brandverhalten - Teil 1:
Klassifizierung mit den Ergebnissen aus den Prüfungen zum Brandverhalten von Bauprodukten.
· DIN 4109 Schallschutz im Hochbau; Anforderungen und Nachweise.
· DIN 4108-3 Wärmeschutz und Energie-Einsparung in
Gebäuden -Teil 3: Klimabedingte Feuchteschutz-
Anforderungen, Berechnungsverfahren und Hinweise für
Planung und Ausführung.
· DIN 4108-10 Wärmeschutz und Energie-Einsparung in Gebäuden - Teil 10:
Anwendungsbezogene Anforderungen an
Wärmedämmstoffe - Werkmäßig hergestellte
Wärmedämmstoffe
· DIN EN 13162 Wärmedämmstoffe für Gebäude - Werkmäßig
hergestellte Produkte aus Mineralwolle.
· DIN 18202 Toleranzen im Hochbau-Bauwerke.
· DIN EN 62305·3 - Blitzschutz - Teil 3 Schutz von baulichen Anlagen und Personen.
· DIN EN 12467 Faserzementtafeln-
Produktspezifikationen und Prüfverfahren.
· Fachregeln Regeln für Deckungen mit Faserzement, Teil
2; Außenwandbekleidungen, Zentralverband des
Dachdeckerhandwerks e. V.
· FVHF-FOKUS® Fachveröffentlichungen des FVHF e.V.,
Berlin. www.fvhf.de
(http://www.ausschreiben.de/online/usr/view.php?mode=li
nk&tb=equitone_cedral&url=http://www.fvhf.de/)
· Planungsunterlagen mit Angabe der Zeichnungsnummer.
Sollten keine Pläne und Ansichten vorhanden sein, sind
diese beim Architekten anzufordern
· Die Baubeschreibung
· Das Leistungsverzeichnis
· Leistungserklärung gemäß Bau PVO EU 305/2011
· Bauaufsichtliche Verwendbarkeitsnachweise für Faserzement-Fassadentafeln nach DIN EN 12467
· Baustellenverordnung -BaustellV-
· Unfallverhütungsvorschriften der Berufsgenossenschaft
· Planungsgrundlagen, Planung und Anwendung des Tafelherstellers
· Standsicherheitsnachweis
· Verlegeanleitungen der Hersteller von
Zubehörmaterialien
· Soll eine Baubegleitende Qualitätsüberwachung erfolgen, ist dies durch eine Mehrpreisposition zu erfassen

Technische Vorbemerkungen:
· Es sind nur langsam laufende, staubarm arbeitende Bearbeitungsgeräte zu verwenden.
· Sichtbare Teile aus Aluminium müssen für den Einsatz an Fassaden beschichtet sein. Blankes Aluminium kann sich ungleichmäßig verfärben bzw. störende Verunreinigungen am Bekleidungsmaterial verursachen.
· Das Material ist bis zur Verwendung gegen
Witterungseinflüsse zu schützen.
· Vor dem Abbau der Rüstung sind arbeitsbedingte Verschmutzungen von den bekleideten Flächen zu entfernen, ggf. abzuwaschen.
· Alle Angaben zur Bemessung der Unterkonstruktion einschließlich der Verankerung am Untergrund sind Richtwerte; die Standsicherheit der Außenwandbekleidung muss nachgewiesen werden.
· Für Gebäude mit vorgehängten hinterlüfteten Fassaden (VHF) dürfen reduzierte Windlasten für die
Fassadentafeln angesetzt werden, wenn die Außenwandbekleidung als winddurchlässig gilt (gemäß DIN 18516-1 und DIN EN 1991-1-4/NA)

**05.01.1 Holz-Unterkonstruktion 2-lagig**
2-lagige Holzunterkonstruktion auf Außenwandflächen für eine planeben verlegte hinterlüftete Fassadenbekleidung mit sichtbar geschraubten großformatigen Faserzement- Fassadentafeln, Festigkeitsklasse C 24 nach DIN EN 14081-1, Sortierklasse S10 nach DIN 4074-1, Holzschutz nach DIN 68800, Holzfeuchtigkeit =?20% (KVH), bestehend aus horizontaler Grundlattung (*1*) und vertikaler Traglattung (*2*)

(*1*) Horizontale Grundlattung
im Querschnitt mind. 60 mm x 60 mm. Die Lattenabstände und Querschnitte gemäß statischer Berechnung. Verankern der Lattung nach statischen Erfordernissen mit bauaufsichtlich zugelassenen / bewerteten Schrauben

Rohbautoleranzen bis zu 20 mm müssen ohne Mehrpreis
ausgeglichen werden.

(*2*) Vertikale Traglattung
Latten mind. 60 mm x 60 mm in Tafelmitte und mind. 40
mm x 100 mm an der vertikalen Tafelfuge. Die Lattenabstände und Querschnitte richten sich nach
der statischen Berechnung und dem vorgegebenen
Fassadenraster entsprechend Anlage. Die Latten sind an jedem Kreuzungspunkt mit geeigneten Verbindungselementen zu befestigen, Auswahl dieser
Befestigungselemente entsprechend den statischen
Erfordernissen durch den Auftragnehmer.
Die vertikale Lattung ist auf den Sichtflächen
(vertikale Schattenfugen und Mittelunterstützung) mit
UV-beständigem schwarzem EPDM- Fugenband entsprechender Breite abzudecken (je Seite 5 mm überkragend).
Lattung: KVH C24

Liefern und montieren einschl. Befestigungsmaterial
Menge: 51,000 m²

**05.01.2 Wandflächen Faserzement Fassadentafel**
Die nachfolgend beschriebene Fassadenbekleidung wird mit Eternit-Fassadentafeln Equitone Pictura oder gleichwertig ausgeführt.
Equitone-Fassadentafeln oder gleichwertig sind vom DIBt allgemein bauaufsichtlich zugelassen mit der Zulassungsnummer Z-31.4-183. Die baurechtliche Verwendbarkeit der AbZ wird durch Kiwa GmbH bestätigt. Die Fassadentafeln besitzen eine Umweltproduktdeklaration (EPD-ETE-20130223-IAC1-DE) gem. ISO 14025 und EN 15084.

Material:
normal erhärteter gepresster Faserzement aus natürlichen und umweltverträglichen Rohstoffen, nach DIN EN 12467 mit CE Kennzeichnung.

Beschichtung:
UV-gehärtete Oberflächenbehandlung auf Reinacrylatbeschichtung, deckend farbig.

Oberfläche:
glatt, matt, hohe Abriebfestigkeit,
Kratzfestigkeit nach Oesterle 2,5 N,
Mohshärte 4,
Bleistifthärte 4,
permanenter, werksseitig aufgebrachter, dauerhafter Graffitischutz.

Die Wirksamkeit des Graffitischutzes ist durch einen Prüfbericht zu belegen, welcher dem Angebot beizulegen ist. Zusätzlich ist der Nachweis zu erbringen, dass die Fassadentafel inkl. des Graffitischutzes die Klassifizierung des Brandverhaltens A2-s1, d0 aufweist.

Farbe: normales Sortiment, PG 444, PG 442 u. PG 443

Lieferbare Standardformate mit Stanzkante:
3.130 mm x 1.280 mm und 2.530 mm x 1.280 mm,
Nutzmaße nach Besäumung:
max. 3.100 mm x 1.250 mm und 2.500 mm x 1.250 mm.
Die sichtbaren Tafelkanten sind nach dem Zuschnitt leicht zu brechen und erhalten eine transparente Luko-Kantenimprägnierung.
Materialdicke:
8 mm oder 12 mm.

Klassifizierung des Brandverhaltens: A2-s1, d0 (DIN EN 13501-1).

Es sind die Verlegerichtlinien des Tafelherstellers zu beachten.

Wandflächen bekleiden mit Fassadentafeln EQUITONE Pictura 8 mm
Tafelbefestigung auf beschriebener Holz- Unterkonstruktion, mit Fassadentafeln Equitone Pictura 8 mm, in Zuschnitten nach örtlichem Aufmaß gem. Angabe der Bauleitung bzw. Fassadenverlegeplänen. Die sichtbaren Kanten der Tafeln sind leicht zu brechen und erhalten eine transparente Luko-Kantenimprägnierung.

Die Fassadentafeln sind mit einem Faserzementbohrer Ø 7 mm vorzubohren. Die Fassadenschrauben sind zentrisch im Bohrloch, unter Verwendung einer Schraubhülse, einzusetzen. Die Befestigung erfolgt mit farbigen, nichtrostenden, systemzugelassenen Fassadenschrauben 5,5x40-K15 mit Bohrspitze.

Befestigen der Tafeln unter Spannung ist unzulässig.
Offene Fugen sind in einer Breite von 8 mm - 12 mm auszuführen.
Auf eine ausreichende Hinterlüftung ist zu achten (DIN 18516-1).
Leibungen werden gesondert abgerechnet.
Menge: 47,000 m²

**05.01.3 Bekleidung der Wandsockelflächen**
Bekleidung der Wandsockelflächen mit Faserzement-Fassadentafeln
Wandsockel 30 cm hoch bekleiden mit Tafelstreifen aus 8 mm dicken Faserzement-Fassadentafeln.
Oberfläche:
"mehrfache Reinacrylat-Beschichtung mit Fillite-Eintrag und TopCoat-Oberflächenversiegelung oder
"UV-gehärtete Oberflächenbehandlung auf Reinacrylatbeschichtung, deckend farbig mit permanentem Graffitischutz.
Vorges. Farbton: TT 209
Befestigung erfolgt durch Verklebung mit einem geeigneten Klebesystem auf die beschriebene Perimeterdämmung. Die Vertikalfugen sind mit einem EPDM-Fugenband zu hinterlegen.
Aktuelle Verlegevorschriften sind beim Hersteller anzufragen.
Leitprodukt: Eternit Fassadentafel Equitone Textura  oder gleichwertig

Angeb. Fabr.: ....................................................
Menge: 27,000 m²

**05.01.4 Fassadenabschluß unten aus Alu-Lüftungsprofil**
Unterer Fassadenabschluss aus einem 1 x gekanteten
Aluminiumlochblech d = 1 mm, Abwicklung 100 mm,
dauerhaft witterungsbeständig, schwarz beschichtet.
Ausreichenden Belüftungsquerschnitt von mind. 50 cm²/m
nach DIN 18516-1 ist zu achten.
Menge: 10,000 m

**05.01.5 Statische Nachweise, Verlegepläne**
*** Pauschalposition
Aufstellen einer prüffähigen Fassadenstatik. Diese
beinhaltet die Verankerung, die Unterkonstruktion,
sowie auch die statische Berechnung der Fassadentafeln
und deren Befestigungsmittel.
Zusätzlich ist die Herstellung der erforderlichen
Raster-, Montage- und Dübelsetzpläne sowie Detailpläne
für die verschiedenen Anschlusssituationen der o. g.
Einzelpositionen und die Ermittlung der zulässigen
Dübelbelastungswerte entsprechend der bauaufsichtlichen Verwendbarkeitsnachweise zu erbringen.
Menge: 1,000 psch

**05.01.6 Fugenhinterlegung sämtlicher horizontaler Fugen im Bereich bis 2,00 m (gem. UVV)**
Aluminium Sickenprofile, beidseitig dauerhaft witterungsbeständig, schwarz beschichtet - zum Schließen der horizontalen Fugen im Erdgeschoss bis zu
einer Höhe von 2,00 m inkl. sämtlicher Befestigungsmittel. Auf eine zwängungsfreie Montage ist
zu achten.
Liefern und montieren einschl. Befestigungsmaterial

z. B. Protektor Nr. 9054, Hersteller: Protektorwerk,
76754 Gaggenau oder gleichwertig.

Angeb. Fabr.: .........................................................
Menge: 7,500 m

**05.01.7 Fenster- / Türleibungen und Stürze aus Faserzement Fassadentafel**
Fenster- / Türleibungen und Stürze aus  Faserzement Fassadentafel
- Fensteranschlussprofil (F-Profil) am Alu-Fensterrahmen angeschraubt.
Faserzement Fassadentafel einschieben und mit den dazugehörigen Schrauben sichtbar befestigen einschl. anpassen der Unterkonstruktion aus der Fläche
Ebenfalls einzukakalkulieren ist das Zuschneiden, der Fassadentafel
Menge: 22,500 m

**05.01.8 Anarbeitung Fensterbänke**
Anarbeitung Fensterbänke
Bauseitige Ausschnitte aus der Fassadentafel einschließlich Kantenbrechen und ggf. Luko-Kantenversiedelung. Die Montage hat zwängungsfrei zu erfolgen.
Menge: 4,000 St

**05.01.9 Zulage Farbigkeit Fassade**
*** Pauschalposition
Die gesamte Fassade wird mit wechselnden Formate sowie verschieden Farbtönen, Sondertönen errichtet. Für die Ausführung wird vom AG ein Ansichtsplan ausgehändigt.
Die Position dient als Zulage für das komplette Herstellen der Farbigkeit sowie das Schneiden der vorgegebenen Formate sowie Plattentypen.
Menge: 1,000 psch

#### Bereich 05.02 Holzfassade Lärche heimisch vertikal

**05.02.1 Fassade vertikal, Lärche**
Produkt: Ladenburger Fassadenprofil Skyline  Kontrast vertikal mit schwarz behandelter Kontrastfeder Nut und Feder, Rückseiten zum Teil mit Trockennuten, Kanten gebrochen oder gleichwertig
Holzart: heimische Lärche
Abmessung: 22 x 96 mm (Deckmaß 76 mm) 22 x 121 mm (Deckmaß 101 mm) 28 x 69 mm (Deckmaß 49 mm) 40 x 69 mm (Deckmaß 49 mm) Länge 3,00 / 4,00 m (weitere Längen nach Absprache - teilweise keilgezinkt) Sortierung: A/B Ausführung: markant (kantig) Oberfläche: gehobelt oder strukturrau Befestigung: nichtsichtbare Befestigung durch verdeckte Verschraubung mit nichtrostenden Schrauben.
Schnittkanten sind zu versiegeln.
Aufbau:
4* L 96*22 mm
4* XS 40, 40*69 mm
4* XS 28, 28*69 mm
3* XL, 22*121 mm
(siehe beigefügte Grafik)

Ange. Fabr.:.................................................
Menge: 330,500 m²

**05.02.2 Zulage Fassade vertikal, Lärche**
Die Gesamthöhe der vertikalen Holzverkleidung beträgt ca. 4,25 m. In einer Höhe von ca. 3,25 m (Rohfußboden) erhält die Fassde eine vertikale Trennfuge rundum das Gebäude. In die Zulage einzurechnen sind:
1. Schrägschnitt 15 Grad und passgenaues zuschneiden der einzelnen Fassaden-Bretter oben wie unten. (2 Schnitte pro Brett) an die Rhombusleiste
2. Versiegeln der Stirnseiten
3. Zuschneiden der Anfangs- bzw. Endbretter
4. Versiegeln der Schnittkanten zu Punkt vor
Menge: 1,000 St

**05.02.3 Holz-Unterkonstruktion 2-lagig**
2-lagige Holzunterkonstruktion auf Außenwandflächen für
eine planeben verlegte hinterlüftete Fassadenbekleidung
Festigkeitsklasse C 24 nach DIN EN
14081-1, Sortierklasse S10 nach DIN 4074-1, Holzschutz
nach DIN 68800, bestehend aus horizontaler Grundlattung (*1*) und vertikaler
Traglattung (*2*)

(*1*) Horizontale Grundlattung
im Querschnitt mind. 60 mm x 60 mm. Die Lattenabstände (a 62,5 cm)
und Querschnitte gemäß statischer Berechnung. Verankern der Lattung nach statischen Erfordernissen mit
bauaufsichtlich zugelassenen / bewerteten Schrauben

Rohbautoleranzen bis zu 20 mm müssen ohne Mehrpreis
ausgeglichen werden.

(*2*) Vertikale Traglattung
Latten mind. 60 mm x 60 mm in Tafelmitte und mind. 40
mm x 100 mm an der vertikalen Tafelfuge.
Die Lattenabstände (50 cm) und Querschnitte richten sich nach der statischen Berechnung und dem vorgegebenen
Fassadenraster entsprechend Anlage.
Die Latten sind an jedem Kreuzungspunkt mit geeigneten
Verbindungselementen zu befestigen, Auswahl dieser
Befestigungselemente entsprechend den statischen
Erfordernissen durch den Auftragnehmer.
Lattung: KVH C24

Liefern und montieren einschl. Befestigungsmaterial
Menge: 377,500 m²

**05.02.4 Fassadenabschluß unten aus Alu-Lüftungsprofil**
Unterer Fassadenabschluss aus einem 1 x gekanteten
Aluminiumlochblech d = 1 mm, Abwicklung 100 mm,
dauerhaft witterungsbeständig, schwarz beschichtet.
Ausreichenden Belüftungsquerschnitt von mind. 50 cm²/m
nach DIN 18516-1 ist zu achten.
Menge: 62,000 m

**05.02.5 Fenster- / Türleibungen und Stürze aus Lärchenholz heimisch**
Fenster- / Türleibungen und Stürze aus Lärchenholz heimisch
- Fensteranschlussprofil (Winkell) am Alu-Fensterrahmen angeschraubt (bauseits).
Lärchenholz passgenau zwischen Kreuzprofil und Aluminiumwinkel einpassen und mit den dazugehörigen Schrauben sichtbar befestigen einschl. anpassen der Unterkonstruktion aus der Fläche
Ebenfalls einzukalkulieren ist das Zuschneiden, des Profilholzes sowie Versiegelung der Schnittkanten
Leibungstiefe ca.:  14 cm
Menge: 100,000 m

**05.02.6 Rhombusleiste horizontal, Lärche**
Rhombusleiste horizontal
Holzart: heimische Lärche
Abmessung:
Stärke 45 mm
Höhe 40 mm
Standort: Oberkante Fensterrahmen rundum
Sortierung: A/B Ausführung: markant (kantig)
Oberfläche: gehobelt
Befestigung: sichtbare Befestigung durch Verschraubung mit nichtrostenden Schrauben

Liefern auf Länge anpassen und nach Herstellerangaben montieren, einschl. der erforderlichen Schrauben

Ange. Fabr.:.................................................
Menge: 120,000 m

**05.02.7 Kantenprofil, Kreuzprofil Aluminium**
Kantenprofil, Kreuzproil aus Aluminium

Schenkellänge 20 mm
Farbe: 9016
Fabr. Protektor Nr. 9431 oder gleichwertig
Liefern, zuschneiden und nach Herstellerangaben montieren. Einschl. Befestigungsmaterial

Angeb. Fabr.: ............................................
Menge: 150,000 m

**05.02.8 Kantenprofil, Inneneck, Aluminium**
Kantenprofil, Inneneck aus Aluminium

Schenkellänge 25 mm
Farbe: 9016
Fabr. Protektor Nr. 9486 oder gleichwertig
Liefern, zuschneiden und nach Herstellerangaben montieren. Einschl. Befestigungsmaterial

Angeb. Fabr.: ............................................
Menge: 7,000 m

**05.02.9 Öffnung Lüftungsgitter in Holzfassade**
Öffnung für Lüftungsgitter in Holzfassade wie folgt in herstellen.
Für die Lüftungsgitter ist ein Rahmen (85*45 cm) mittels Rhombusleisten Pos 31.05.02.5) herzustellen
Einschl. aller erforderlicher Schrauben Kleineisenteile, Füllhölzer und einpassen der einzelnen Holzschalung
Größe der Öffnung: B: 85 H: 45 cm
Höhe der Öffnung 2,32 m über OK.FFB
Menge: 7,000 St

**05.02.10 Öffnung Lüftungsgitter in Holzfassade**
Öffnung für Lüftungsgitter in Holzfassade wie folgt in herstellen.
Für die Lüftungsgitter sind zwei runde Öffnungen Durchmesser 250 mm herzustellen
Einschl. aller erforderlicher Schrauben Kleineisenteile, Füllhölzer und einpassen der einzelnen Holzschalung
Größe der Öffnung: Durchmesser 250 mm
Höhe der Öffnung 3,32  m über OK.FFB
Menge: 2,000 St

### Titel 06 Absturzsicherung

**06.1 Seilsicherungssystem**
*** Pauschalposition
Nicht überfahrbares, permanentes Seilsicherungssystem ABS-Lock SYS I (III) oder gleichwertig Geprüft nach DIN EN 795:2012, Typ C und DIN CEN/TS 16415:2017, mit allgemeiner bauaufsichtlicher Zulassung und Ü-Zeichen.
Zugelassen für bis zu 4 Personen gleichzeitig.Komplett aus Edelstahl, inkl. Befestigungsmaterial.Einsetzbar in Bereichen der CRC III.
95 Meter Edelstahlseil Ø 8 mm inkl. Systemschild "Edelstahlseil"
‘1 Stück Endstütze mit Spannelement
 8 Stück Stütze 42 mm mit Umlenkrolle
 9 Stück Stützen 42 mm mit Ösen
10 Stück Rollengleiter
Die Dachkonstruktion zur Aufnahme der eingeleiteten Kräfte ist bauseits zu prüfen.
Montagedokumentation mit Lock Book Docu zur Übergabe an den Gebäudebetreiber als Nachweis der korrekten Montage und Sicherstellung der langfristigen Nutzbarkeit der Anschlageinrichtung.

ACHTUNG !
Alle Stützen sind nach Herstellerrichtlinen mit der Dachabdichtungsbahn zu verbinden. Einschl. erforderlichen Material.

Angeb. Fabr.: .....................................................
Menge: 1,000 psch

### Titel 07 Unterdecke Laubengang

**07.1 Unterdecke, Grund- und Traglatte Holz-UK,**
Unterdecke gemäß DIN 18168-1,
Einbauhöhe 4,0m
Abhängehöhe 12 cm

Befestigungsuntergrund:
Stahlbeton/ Stahlträger, Profil ... , Achsmaß: ... cm *.
Ausführung der Unterkonstruktion aus Holz: Grundlatte ≥ 60 x 40 mm und Traglatte ≥ 80 x 40 mm.
Befestigung mit Direktabhängern/ Nonius mit Noniusbügel/ Nonius-Hänger-Unterteil *
und bauaufsichtlich zugelassenen Befestigungsmitteln.
Menge: 45,000 m²

**07.2 Unterdecke mit Furnierschichtholz, 21 mm**
Deckenschalung aus Furnierschichtholz unter Deckenkonstruktion. Die Platten sind mit sichtbaren Edelstahlschrauben zu verschrauben
Abmessungen : ca. 1,05 m * 1,05 m pro Platte
Anzahl: 38 Stück
und 2,07m * 0,25 m Anzahl 9 Stück
0,52 m * 0,25 m Anzahl 2 Stück
Schattenfugen aller Platten untereinander 0,5 cm
Bezeichnung: Furnierschichtholz
Befestigungsmittel: Edelstahlschrauben.....
Nutzungsklasse: 2-Feuchtebereich
Plattentyp: LVL
Angeb. Fabrikat: ...................
Emissionsklasse : E1 (DIN 16516-2020)
Bindemittel : kunstharzgebunden
Plattendicke : 21 mm
Menge: 48,000 m²
Zeitansatz: 0,20

**07.3 Einbauleuchte Unterdecke mit Furnierschichtholz, 21 mm**
Öffnung in Furnierschichthollz für Deckeneinbaustrahler hersterstellen
Durchmesser Öffnung ca. 160 mm
Menge: 20,000 St
Zeitansatz: 0,20

### Titel 08 Sonstiges

**08.1 Erstellen Arbeits- u. Schutzgerüst, längenorientiert Lastkl.3,**
Arbeits- und Schutzgerüst DIN EN 12811-1 und DIN 4420-1 als Fassadengerüst erstellen, einschl. Grundeinsatzzeit (6 Wochen),
Verlängerte Gebrauchsüberlassung werden gesondert vergütet, Standgerüst, längenorientiert, Fassadengerüst DIN EN 12810-1 als Rahmengerüst, Lastklasse 3 (2 kN/m2), Breitenklasse W 06, Höhenklasse H 1,alle Gerüstlagen genutzt, verankern nach Wahl des Auftragnehmers am Bauwerk,
Aufstellung: auf befestigtem Gelände, Standfläche waagerecht, über Lastverteiler belastbar
Höhe der obersten Gerüstlage ca. + 4,00 m,
In den Preis einzurechnen sind

- An- und Abtransport des Gerüstmaterials und der Abdeckungen

- Die erforderlichen Leitergänge
Menge: 600,000 m²

**08.2 Gebrauchsüberlassung des Arbeits- u. Schutzgerüst, h=7,98m**
Gebrauchsüberlassung über die Grundeinsatzzeit hinaus für zuvor beschriebenes Arbeits- und Schutzgerüst DIN EN 12811-1 und DIN 4420-1, Höhe bis 5,00 m,
Abrechung nach Fläche mal Vorhaltedauer in Wochen.
Menge: 600,000 m²/W

**08.3 Treppenturm, vorgebaut, Lastklasse 4, 0,75-1,00 m, Aufbau**
*** Pauschalposition
Treppenturm gemäß DIN EN 12811-1, vorgebaut vor Fassadengerüst, aufbauen, inkl. Doppelhandlauf und Stirngeländer. Verankerung am Gerüs und wieder abbauen.
Bauart: .....
Leistungsumfang: Aufbau/Abbau
Lage: außen
Vorgaben aus Nachweisen/Gutachten: .....
Abweichungen von der ATV : .....
Laufbreite: 0,75 - 1,00 m
Lastklasse: 4 (bis 3 kN/m²)
Grundfläche: ca. 2,50/2,50 m
Höhe 5,0 m
Menge: 1,000 psch
Zeitansatz: 0,81

**08.4 Absturzsicherung, Zarge Lichkuppel**
Absturzsicherung an Zarge Lichkuppel aus Holz, einschl. Vorhaltung während Grundeinsatzzeit.
Absturzsicherung nach den Anforderungen der Bau-Berufsgenossenschaft erstellen, muss aus Handlauf, Knie- und Fußleiste bestehen und sicher verankert sein.
Höhe: 1,10 m
Vorhaltedauer : 2 Monat
Menge: 42,000 m
Zeitansatz: 0,25

**08.5 Meterrißmarkierungen setzen**
Setzen von Meterrißmarkierungen in allen Geschossen,
Lage nach Abstimmung/ Angabe Bauleitung;
Ausführung der Markierungen als Einbohrmarkierung in
Metall.
Menge: 10,000 St

USt %: 19,00
